# Erweiterung der Feuerwache Süd
Angebotsaufforderung (GAEB DA XML 3.3, DA83)
Projekt: Erweiterung FW Süd
Währung: EUR
Vergabeart: Offenes Verfahren
Ausführungsbeginn: 08.06.2027
Ausführungsende: 26.03.2029
Erstellt mit: CaliforniaX by G&W Software AG, CaliforniaX V25.2.10, 23.10.2026

## Deckblatt
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
  LEISTUNGSVERZEICHNIS

Objekt:  Feuerwache Süd
  Hamburger Straße 2-4 in 25337  Elmshorn

Projekt:  Erweiterungsbau Feuerwache Süd

Gewerk:  Gerüstbauarbeiten

Vertragsgrundlage:  VOB alle Teile, in der aktuellen Fassung,
  allgemein anerkannte Regeln der Technik und gültige,
  für die enthaltenen Gewerke maßgeblichen Normen, in der jeweils  neuesten Fassung.

Ausführungszeitraum:  08.06.2027 - 26.03.2029

Anlagen:  siehe Anlagenverzeichnis

## KG 300 Gerüstbauarbeiten
Datum: 23.10.2026

### Titel 01 Gerüstarbeiten

#### Bereich 01.01 Gerüstarbeiten

*Hinweis: Allgemeine technische Vertragsbedingungen (ATV) - Projektbeschreibung*
ALLGEMEINE TECHNISCHE VERTRAGSBEDINGUNGEN FÜR BAULEISTUNGEN (ATV)
Die laufende Nummerierung der nachfolgenden Punkte bezieht sich auf die Vorgaben der VOB/Teil C, DIN 18299, Ausgabe 2019 und ist nicht durchlaufend. Fehlende Punkte haben keine Hinweise bzw. es sind hierzu keine Angaben erforderlich.

0.0 ALLGEMEINES
Die Stadt Elmshorn plant die Errichtung des Erweiterungsbaus der Feuerwache Süd Elmshorn auf dem Grundstück Hamburger Str. 2-6, 25337 Elmshorn.
Die Stadt Elmshorn verfügt derzeit über zwei Standorte, die Feuerwache Nord sowie die Feuerwache Süd. Die Feuerwache Süd soll zur Hauptwache ausgebaut werden und die Funktion als zentraler Dienst-, Ausbildungs-, Verwaltungs- und Veranstaltungsort übernehmen.
Bei dem Erweiterungsbau handelt es sich um den 2.Bauabschnitt der Feuerwache Süd. Der 1. Bauabschnitt liegt im nördlichen Bereich des Grundstücks, parallel zur Hamburger Straße.
Der Erweiterungsbau wird sich südlich des Bestandsgebäudes befinden und an diesen zu Erschließungszwecken anbauen.
Die Feuerwache Süd ist während der Bauphase in Betrieb.

Folgende Funktionen sind im Erweiterungsbau enthalten:

_Fahrzeughalle mit Kfz-Werkstatt, Garage für Mannschaftstransportwagen
_Umkleideräume mit anschließenden Sanitäranlagen
_Kleiderkammer und Wäscheraum
_Leitzentrale und Stabsraum
_Verwaltung mit Büroräumen, Besprechungsraum und Archiv
_Ruheräume mit Pantry
_Schulungsräume mit Kochküche
_Brandschutzinformationsraum, Florianstube und Fitnessraum
_5 Wohneinheiten
_Netzersatzanlage und weitere technische Anlagen

Für die gesamten Bauleistungen wird die VOB in ihrer derzeitigen Fassung in Gänze vereinbart.

Termine
gem. Anlage " 26-10-14_FSE-Bauzeitenplan"

Eine genaue Terminabsprache und -festlegung erfolgt vor Auftragserteilung.
Diese Terminfestlegungen sind Vertragsgrundlage und jeder Auftragnehmer hat sie genauestens einzuhalten.
Vom Auftragnehmer zu fertigende Unterlagen sind rechtzeitig bei der Auftraggeberin einzureichen.
Erforderliche Arbeitsvorbereitungen sind vor dem Baubeginn zu leisten.
Verschiebungen von Terminen haben keinen Einfluss auf den Arbeitszeitraum, dieser ist in jedem Fall einzuhalten.

Bauschild
Jeder Auftragnehmer hat die Möglichkeit, seine Firma auf dem offiziellen Bauschild kenntlich zu machen. Weitere Werbung an Bauzäunen oder Gerüsten usw. ist nicht gestattet.

Haftpflicht-/ Bauwesenversicherung
Jeder Auftragnehmer hat den Ausschreibungsunterlagen den Nachweis einer ausreichenden Haftpflichtversicherung beizulegen. Die Bauleistungsversicherung wird durch die Auftraggeberin gewährleistet.

Stundenlohnarbeiten
Die in den Leistungsverzeichnissen abgefragten Stundenlohnarbeiten sind nur auf ausdrückliche Anordnung der Auftraggeberin oder deren Bevollmächtigten zu erbringen und auf Stundenzetteln täglich nachzuweisen.

Technische Spezifikationen
Soweit in der Leistungsbeschreibung auf Technische Spezifikationen, z.B. nationale Normen, mit denen Europäische Normen umgesetzt werden, europäisch technische Bewertungen, gemeinsame technische Spezifikationen, Internationale Normen, Bezug genommen wird, werden auch ohne den ausdrücklichen Zusatz "oder gleichwertig" immer gleichwertige Technische Spezifikationen in Bezug genommen.

Komplettleistungen
Wenn in der Leistungsbeschreibung nicht anders beschrieben, verstehen sich alle Position einschl. Einrichten, Unterhalten und Räumen der Baustelle, Fertigung/ Materiallieferung, Lieferung/ Fracht, Abladung und Montage, einschl. aller dafür erforderlichen Anschluss- und Befestigungsmaterialien und einschl. Stellen/ Aufbau, Vorhalten und Abbau aller für die Durchführung erforderlicher Werkzeuge, Geräte, Maschinen (auch Leitern, Gerüste bis 2,00 m, Hebegeräte, Kräne etc.) und sonstiger Hilfsmittel. Ausbau-/ Abbrucharbeiten beinhalten Demontage, Herausschaffen aus dem Gebäude, Abtransport und fachgerechter Entsorgung aller dabei anfallenden Materialien einschl. Beibringen des Entsorgungsnachweises.

Ausführungs- und Gütebestimmungen
Es gelten die für das Gewerk maßgeblichen DIN-, DIN EN- und DIN EN ISO-Normen, zusätzlich alle weiteren einschlägigen und zum Zeitpunkt der Angebotsabgabe gültigen Normen, Vorschriften, Richtlinien und Hinweise, insbesondere auch das Gebäudeenergiegesetz (GEG) und die Richtlinien der Gemeinde-Unfall-Versicherer.

Sicherheit + Gesundheit, BaustellenVO
Die Regeln für Sicherheit und Gesundheitsschutz der Bau-Berufsgenossenschaft sind Bestandteil und Grundlage des Angebots, ebenso die Baustellenverordnung (Verordnung über Sicherheit und Gesundheitsschutz auf Baustellen/ BaustellV BGBl.I S 1283) vom 10.06.98 in der aktuellen Fassung.

0.1 ANGABEN ZUR BAUSTELLE

0.1.1 Lage der Baustelle
Elmshorn Hamburger Str. 2-6, Gemarkung Elmshorn, Flur 63, Flurstücke 90/12 und 90/13.
Das Grundstück ist ein Bestandsgrundstück der Stadt Elmshorn. Im nördlichen Teil des Grundstücks befindet sich der 1. Bauabschnitt der Feuerwache Süd mit einem 3-geschossigen Kopfbau und einer 1-geschossigen Fahrzeughalle. Ein Geräteunterstand im südöstlichen Bereich des Grundstücks wird im Rahmen der Baumaßnahme zurückgebaut. Die Erschließung des Grundstücks erfolgt ausschließlich über die Seitenstraße der Hamburger Straße (B431), nicht direkt über die Bundestraße.

Im Westen verläuft die Bahntrasse der Bahnlinie Hamburg-Altona - Kiel Hbf (Hinweise der DB gem. Anlage BA-SH-25-202188.pdf sind zu beachten). Das zwischen Baugrundstück (Flurstück 90/13) und Bahntrasse liegende Flurstück 90/12 wird im Rahmen der Baumaßnahme als Baustelleneinrichtungsfläche genutzt.
Feuerwehreinsätze dürfen durch die Bauarbeiten nicht gestört werden.

0.1.2 Besondere Belastungen
Das Gelände des Baugrundstücks ist unbelastet wurde aber als Kampfmittelverdachtsfläche eingeschätzt.

0.1.3 Art und Lage der baulichen Anlagen
Die hier beschriebenen Leistungen umfassen den Neubau der Erweiterung der Feuerwache Süd Elmshorn.

Der Neubau gliedert sich in zwei Baukörper. Der dreigeschossige rechteckige Kopfbau (Bauteil 1) wird teilunterkellert und beinhaltet neben den Flächen für die Feuerwehr fünf Wohneinheiten. Das Bauteil 1 schließt im Norden über einen eingeschossigen Windfang an das Bestandsgebäude an. Östlich grenzt ein riegelförmiger Baukörper (Bauteil 2) an den Kopfbau. Bauteil 2 beinhaltet die zweigeschossige Fahrzeughalle mit Werkstatt sowie eine darüberliegende Büroetage, die sich über etwa 2/3 der Fahrzeughalle erstreckt. Zwischen Bauteil 1 und Bauteil 2 verläuft eine Gebäudetrennfuge.
Beide Bauteile werden aus Stahlbeton errichtet und erhalten kerngedämmte Fassaden mit Verblendmauerwerk. Eingänge im Erdgeschoss sowie die Tore der Fahrzeughalle, Werkstatt und Garage werden mit hinterlüfteten, umlaufenden Betonfertigteilen akzentuiert.

Die obersten Decken werden aus Stahlbeton mit außenliegender Wärmedämmung ausgeführt. Darüber befinden sich hinterlüftete Leichtbau-Aluminium-Dächer mit einer Dachneigung von 2° beziehungsweise von 8° und extensiver Dachbegrünung. Die Hauptdachflächen sind mit PV- bzw. PVT-Modulen belegt.

BGF: ca. 4.060 qm gem. DIN 277

Gebäudeabmessung
Bauteil 1 ca. 31,2x 26,2m
Bauteil 2 ca. 53,4m x 14m

Höhe der festgelegten Geländeoberfläche am Gebäude/ Fassadenaußenkante: +4,58m NHN
Höhe der Fußbodenoberkante EG: ±0,00m= +4,58m NHN

Bemessungswasserstand: ca. +4,00m NHN (zeHGW)

Gebäudehöhe
Bauteil 1(Satteldach), First ca. +17,81m NHN (+13,23m OKFF); Traufe: ca. +16,12m NHN (+11,54m OKFF)
Bauteil 2 (Satteldach), First ca. 14,89m NHN (+10,31m OKFF); Traufe: ca. +13,925m NHN (+9,345m OKFF)

Geschosshöhe Bauteil 1
UG 3,03m
EG 3,80m
1.OG 4,10m
2.OG 3,18m

Geschosshöhe Bauteil 2
Fahrzeughalle 5,55m
Splitlevel/1.OG 3,35m

Baukonstruktion

Gründung und Sohle
Bauteil 1:
_Sohle UG tragend als WU-Stb.-Bauteil
_Sohle EG tragend als WU-Stb.-Bauteil, frostfrei
_XPS-Dämmung unterhalb der Sohlplatte
_Magerbeton
_Feinplanum
_Abgetreppte Magerbeton-Streifenfundamente im Höhenübergang der Gründung zwischen der EG-Sohle und der tragenden Untergeschossbodenplatte

Bauteil 2:
_Flachgründung mit Einzel- und Streifenfundamenten
_Stb.-Frostschürze
_Sohle nicht tragend als WU-Bauteil
_XPS-Dämmung unterhalb der Sohlplatte
_Magerbeton
_Feinplanum

_Abgetreppte Magerbeton-Streifenfundamente im Höhenübergang der Gründung zwischen den Streifenfundamenten und der tragenden Untergeschossbodenplatte

Böden, Unterkonstruktion
Bauteil 1:
UG: ohne Fußbodenbelag
EG:
_Bodenplattenabdichtung
_Wärme- bzw. Trittschalldämmung
_schwimmend verlegter Zementestrich, teilweise als Heizestrich
_Verbundabdichtung in Feuchträumen
Bauteil 2:
_Bodenplattenabdichtung
_Estrich mit Gefälleausbildung

OGs:
_Wärme- bzw. Trittschalldämmung
_schwimmend verlegter Zementestrich, teilweise als Heizestrich
_Verbundabdichtung in Feuchträumen

Böden, Oberbeläge
_Rüttelfliesen (Garage, Fahrzeughalle und Kfz-Werkstatt)
_Sauberlaufzonen (Eingangsbereiche)
_Betonwerkstein (Treppenhaus, Foyer, Flure)
_Keramische Bodenfliesen (Sanitärräume, Alarmwege, Wäscheraum, Abstellräume)
_Industrieparkett (BIR, Florianstube, Schulung, Besprechung, Fitness, Wohnen, Ruheräume, Büros, Leitstelle, Stabsraum)
_Anstrich (NEA, Technikräume)

Außenwände, Tragwerk
_Stahlbetonwände als Ortbeton- oder Halbfertigteilwände in Erdgeschoss und Obergeschossen
_Stb.-WU-Wände Untergeschoss und Aufzugunterfahrt
_Stahlbetonstützen in der Fahrzeughalle

Außenwände, Dämmung und Bekleidung
_Außenbekleidung: Klinker-Verblendmauerwerk, vorgehängte Betonfertigteilelemente
_Dämmung: Mineraldämmstoff, Perimeterdämmung, Schaumglasdämmung
_Innenbekleidung: sichtbarer Beton (UG, Fahrzeughalle, Alarmbereich), Kalkzementputz mit Anstrich (Verwaltung)

Außentüren
_Eingangstüren als gedämmte Aluminium-Glas-Rahmentüren
_Techniktüren als Stahlblechtüren
_Sektionaltore wärmegedämmt

Außenfenster, Glas-Fassaden
_Einzelfenster:  Alufenster wärmegedämmt mit Dreifachverglasung, öffenbar zur Fensterlüftung
_Glasfassaden: Pfosten-Riegel-System, Aluminium wärmegedämmt mit Dreifachverglasung
_Fensterbänke aus Aluminium

Sonnenschutz und Blendschutz
Sonnenschutz:  Aluminium-Raffstore, außenliegend, motorisiert (Fassaden Ost, West, Süd, ausgenommen Glasfassaden)
Blendschutz: Textil-Kettenzugrollo, innenliegend (Bauteil 2 Fassade Nord)

Innenwände und Stützen, Konstruktion
_Innenwand, tragend:
Stahlbeton in Halbfertigteilbauweise
Stahlbetonstützen
_Innenwand, nichttragend:
GK-Montagewand mit Metall-UK
_Elementierte Innenwände nicht tragend:
Mobile Trennwand im Schulungsraum, Sanitär-Trennwände

Innenwände, Beläge u. Bekleidung
_Stahlbetonwände + Stützen:
sichtbarer Beton ohne SB-Klasse (UG, Fahrzeughalle, Alarmbereich)
Kalk-Zementputz, Schleifen, Anstrich
_Stb.-Wände Feuchträume:
Kalk-Zement-Putz, Verbundabdichtung, Fliese, Anstrich
_Gipskarton:
Spachtelung in Q3;
Sanitärbereiche Fliesenbelag mit Verbundabdichtung an Wänden mit Spritzgefahr;
GK-Wände mit Anstrich;
Anteilig schlosser- und tischlerseitige Verkleidungen (Foyer, Aufenthaltsraum, Schulungsraum)
Innendämmung mit Holzwolle-Leichtbauplatten gem. Vorgabe Energiekonzept (NEA, Garage, Fahrzeughalle)
Akustikelemente gem. Vorgabe Raumakustik

Innentüren
_Standard:
Stahl-Umfassungszarge, Holzwerkstofftüren, HPL-Oberfläche, 1- und 2-flügelig,
tw. mit Seitenteil aus Glas, tw. mit Offenhaltung und Brandschutzanforderungen gem. Brandschutzkonzept
_Transparent:
Aluminium-Glas-Rohrrahmentür, Alu- Blockzarge, teilweise mit Offenhaltung und Brandschutzanforderungen gem. Brandschutzkonzept
_Folierungen zur Kennzeichnung bei bodentiefen Verglasungen und als Durchlaufschutz an Glas- Aluminiumtüren

Geschossdecken
Konstruktion
_Stb.-Flachdecken
_Spannbetonhohldielendecke
Bekleidung
_Sichtbarer Beton, ohne SB-Klasse (Technikräume, Kfz-Werkstatt, Stuhllager, Abstellräume, Pumis)
_Putz + Anstrich (Wohn- und Schlafräume in Wohnungen)
_Holzwolle-Mehrschichtplatte (UG, NEA, Garage, Fahrzeughalle)
_Holzwolleleichtbauplatte (Umkleide, Wäscheraum)
_GK-Decke glatt, Metall-UK, tw. als Feuchtraumdecke (Sanitärräume)
_Akustik GK-Decke, gelocht, Metall-UK, teilweise mit Dämmauflage (Flure, Foyer, Treppenhäuser)
_GK-Rasterdecken, GK-Akustik-Rasterdecke (Florianstube, BIR, Schulungsräume, Besprechungsraum, Fitness, Ruheräume, Pantry, Büros, Stabsraum, Leitstelle)
_Metall-Rasterdecke (Alarmwege EG)
_Hygiene-Rasterdecke (Küche 1.OG)

Treppen
Treppenhäuser
_Treppenläufe: Stb.-Fertigteile, schallentkoppelt
_Podeste: Stb.-Ortbeton
_Absturzsicherung als Stahl-Stab-Geländer
_Handläufe Edelstahl
_Belag Betonwerkstein

Außentreppe/ Treppe Stiefelwäsche:
_einläufige Stahltreppe mit Gitterrostbelag, Stahlbrüstung Gitterrost
_Handläufe Edelstahl

Dach
Konstruktion
_Stb.-Flachdecken
Beläge
_Dampfsperre
_Mineralwolledämmung
Satteldachausbildung
_Aluminium-Systemdach auf allen Betondecken (Dachneigung 2°/8°)
_Extensive Dachbegrünung mit umlaufender Einfassung
_Solarbefestigung mit Klemmen aus Dachsystem
_Dachsicherung mit überfahrbarem Seilsicherungssystem
_Entwässerungsrohre und Notentwässerung als außenliegende Regenrinnen und Fallrohre
_Photovoltaik-Anlage

0.1.4 Verkehrsverhältnisse auf der Baustelle
Die BE-Fläche verteilt sich auf zwei Grundstücke. Das Grundstück 1, auf dem der Erweiterungsbau errichtet wird sowie das gegenüberliegende Grundstück 2 (Flurstück 94/12), auf dem sich das Übungsgelände der Feuerwehr befinden wird. Das Grundstück 2 kann nach Abstimmung mit der Bauleitung für Container, als Materiallagerfläche und als Parkfläche genutzt werden.

Die BE-Fläche wird durch eine Zaunanlage umschlossen.
Das Baustellengelände kann an zwei Stellen erschlossen werden: Über eine bestehende Einfahrt von der Seitenstraße der Hamburger Straße erfolgt die Zufahrt zum westlichen Bereich der BE-Fläche. Die Einfahrt wird auch vom Anwohner-, Feuerwehr- und Besucherverkehr zur Erschließung der Bestandsparkplätze genutzt. Die BE-Fläche ist von den Feuerwehrparkplätzen durch eine Toranlage getrennt. Eine weitere Zufahrt steht im Osten der BE-Fläche, südlich des Feuerwehrhofes zur Verfügung.
Toranlagen sind im Bereich der beschriebenen Zufahrten vorgesehen. Die Bauzaunelemente sind fest miteinander verbunden. Vom AN sind die Tore nach Arbeitsschluss ordnungsgemäß zu verschließen

Die Umfahrung des Baufeldes ist nicht durchgehend gegeben. Wendemöglichkeiten stehen auf dem westlichen Teil der BE-Fläche zur Verfügung. Im östlichen BE-Bereich kann eine Wendemöglichkeiten nicht garantiert werden.

Anlieferungen können über beide Zufahrten erfolgen. Die BE-Fläche darf zum Zwecke der Be- und Entladung befahren werden und muss unmittelbar nach Beendigung des Vorgangs wieder verlassen werden.

Der Feuerwehrhof ist nicht Bestandteil der BE-Fläche. In Ausnahmefällen kann nach vorheriger Abstimmung die Hoffläche für den Baubetrieb genutzt werden.
Es stehen auf dem BE-Gelände in geringem Umfang Parkplätze zur Verfügung. Weiter PKW-Parkplätze sind auf dem gegenüberliegenden Grundstück 2 nach vorheriger Abstimmung mit der Bauleitung vorhanden. Die Parkplätze der Feuerwehr dürfen nicht durch den Baustellenbetrieb genutzt werden. Die Zufahrt ist freizuhalten.

0.1.5 Für den Verkehr freizuhaltende Flächen
Auf dem Baustellengelände sind für die Arbeiten des Auftragnehmers die Flächen freizuhalten, die für den eigenen Verkehr erforderlich sind. Öffentliche Verkehrsflächen sind, soweit sie nicht durch den Bauzaun umschlossen sind, von Baustelleneinrichtungen, Baugeräten usw. ständig freizuhalten.

0.1.6 Nutzbarkeit von Transporteinrichtungen
An der Westfassade wird ein Bauaufzug mit Absetzgerüst vorgesehen.

0.1.7 Lage, Art, Anschlusswerte für Wasser, Energie und Abwasser
Für die vertragsgegenständlichen Leistungen des Auftragnehmers werden Wasser, Abwasser und Strom vom Auftraggeber zur Verfügung gestellt. Die Verteilung auf der Baustelle ist Bestandteil der Auftragnehmer und wird in den jeweiligen Leistungsbeschreibungen konkretisiert. Ein Telefonanschluss wird nicht gestellt.

Die Kosten des Verbrauchs der elektrischen Energie und Wasser/Abwasser trägt die Auftraggeberin.

0.1.8 Überlassene Räume und Flächen
Das Baugrundstück wird überwiegend bebaut. Mit Rücksicht auf die Lage des Baugrundstücks und den Umfang der Bebauung, stehen auf dem Baugrundstück nur in sehr begrenztem Umfang Flächen für die Baustelleneinrichtung sowie Lagerflächen für Baustoffe und Materialien etc. zur Verfügung. Der Auftraggeber stellt einen Plan über die zur Verfügung stehenden Flächen zur Verfügung. Hierbei ist zu berücksichtigen, dass diese Flächen teilweise auch durch andere Auftragnehmer, sowie die besondere Baustelleneinrichtung (z.B. Container WC) in Anspruch genommen werden.
In Abstimmung mit dem Auftraggeber und der Bauleitung können Flächen auf dem benachbarten Grundstück 2 (Flurstück 94/12) für Lagerzwecke zur Verfügung gestellt werden.
Feuerwehreinsätze dürfen durch den Bau nicht behindert werden.

0.1.9 Bodenverhältnisse, Baugrund und seine Tragfähigkeit. Ergebnisse von Bodenuntersuchungen
Das Baugrundgutachten liegt vor und wird bei den entsprechenden Gewerken den Unterlagen beigelegt.

0.1.10 Grundwasser
Der zeHGW liegt bei +4,00m NHN. Für die Herstellung einzelner Bereiche, vor allem die Herstellung des UG, ist ein Verbau mit einer geschlossenen Wasserhaltung erforderlich. Der Bericht zur Beantragung der Wasserhaltung liegt vor und wird bei den entsprechenden Gewerken den Unterlagen beigelegt.

0.1.12 Besondere Vorgaben für die Entsorgung
Der Auftragnehmer ist verpflichtet, alle durch ihn verursachten Abfälle (Bauschutt, Abbruch- und eigenes Verpackungsmaterial), Verunreinigungen und Beschädigungen auf dem Baugrundstück, den umliegenden Grundstücken sowie den öffentlichen Verkehrswegen grundsätzlich täglich auf eigene Kosten zu beseitigen. Verpackungsmaterial ist direkt vom Auftragnehmer auf eigene Kosten abzufahren. Für die tägliche Schutt- und Abfallbeseitigung sind ausschließlich Schuttcontainer des Auftragnehmers zu verwenden. Wird dies trotz Aufforderung und Fristsetzung durch die Bauleitung unterlassen, ist die Bauleitung berechtigt, eine Fremdfirma mit der Beseitigung zu beauftragen. Die Kosten gehen dabei zu Lasten des Auftragnehmers. Bei Gefahr in Verzug kann der Auftraggeber die Verunreinigungen auf Kosten des Auftragnehmers beseitigen, ohne dass es hierzu einer besonderen Ankündigung oder Fristsetzung bedarf.

Die Schutt- und Abfallbeseitigung bleibt als Nebenleistung nach VOB/C DIN 18 299 ff. weiterhin bestehen.

Auf die strikte Einhaltung von behördlichen Umwelt- und Entsorgungsvorschriften wird besonders hingewiesen. Die hiesigen Anschluss- und Benutzungszwänge sowie die Überlassungspflichten gemäß § 13 KrW-/AbfG sind einzuhalten.
Alle anfallenden Abfälle sind zur Beseitigung den hiesigen (d.h. Kreis Pinneberg) Entsorgungsanlagen zu überlassen, soweit diese über eine entsprechende Zulassung verfügen. Die zuständige Behörde ist der Kreis Pinneberg, Fachdienst Abfall.

0.1.18 Kampfmittel
Für Teile der Baustelle besteht ein Kampfmittelverdacht. Es wird vor Beginn der Bauarbeiten eine Kampfmittelsondierung durchgeführt.
Sollten im Verlauf der Umsetzung des Vorhabens trotz Freigabe durch den Kampfmittelräumdienst SH wider Erwarten Kampfmittel bei Arbeiten entdeckt werden, so sind die Arbeiten einzustellen, der Fundort zu räumen und abzusperren.

0.1.19 Maßnahmen gemäß Baustellenordnung
Durch den Sicherheits- und Gesundheitsschutzkoordinator wird eine Baustellenordnung
und ein Sicherheits- und Gesundheitsschutzplan (SIGE - PLAN) erstellt. Vor Beginn der
Arbeiten sind diese einzusehen. Jeder Auftragnehmer sowie eingesetzte Nachunternehmer haben die erforderlichen Sicherheitsmaßnahmen aus dem SIGE- Plan, der Baustellenordnung sowie die gesetzlichen und berufsgenossenschaftlichen Vorschriften und den Stand der Technik bei der Bauausführung zu berücksichtigen. Diese Verpflichtung ist ein Teil des Vertrages. Wird diese Regelung nicht beachtet, gilt die Leistung als nicht ordnungsgemäß erfüllt. Schadenersatzansprüche wegen sich daraus ergebenden Folgen bleiben vorbehalten.

0.1.20 Besondere Anordnungen
Dem Auftragnehmer wird untersagt, den festgelegten Standort des Bauzauns eigenmächtig zu verändern. Änderungen, dies gilt auch für temporäre Änderungen, sind stets zuvor mit der Bauüberwachung abzustimmen.

0.1.21 Schadstoffbelastungen des Baugrundes und des Grundwassers
Schadstoffbelastungen sind nicht bekannt.

0.1.23 Ablauf der Arbeiten
Bei allen Arbeiten der Auftragnehmer ist davon auszugehen, dass andere Auftragnehmer ebenfalls mit Leistungen beauftragt sind. Die einzelnen Abläufe der Arbeiten werden in einem Terminplan erfasst und werden in den regelmäßig stattfindenden Baubesprechungen im Ablauf und im Detail koordiniert. Die Teilnahme des verantwortlichen Bauleiters des AN oder seines Bevollmächtigten an diesen Besprechungen ist sicherzustellen. Jeder Auftragnehmer ist verpflichtet, ein Bautagebuch zu führen und dieses der Bauleitung wöchentlich zu übergeben.

0.2 ANGABEN ZUR AUSFÜHRUNG

0.2.1 Vorgesehene Arbeitsabschnitte, Arbeitsunterbrechungen und Arbeitsbeschränkungen
Abschnitt 1: Tiefbau/ UG; Fassadengerüst innerhalb der Baugrube
Abschnitt 2: Hochbau; Fassadengerüst
Abschnitt 3: Innenraumgerüste
Die Montage erfolgt abschnittsweise gem. Baufortschritt.

0.2.2 Besondere Erschwernisse
Der Einsatz der Feuerwehr darf durch die erforderlichen Leistungen nicht beeinträchtigt werden.

0.2.3 Vorgaben aus dem SiGe-Plan
Die Vorgaben aus dem SiGe-Plan sind verbindlich.

0.2.6 Besondere Anforderungen an die Baustelleneinrichtung
Auf die Einsätze der Feuerwehr ist zu achten. Die Baustelleneinrichtung ist mit der Projektleitung der Bauherrin abzusprechen.

0.2.8 Mitbenutzung fremder Gerüste, Hebezeuge, Aufzüge, Aufenthalts- und Lagerräume, Einrichtungen durch den AN
Soweit eigene Gerüste für andere Auftragnehmer zur Verfügung gestellt werden, wird dies in entsprechenden Beschreibungen geregelt.
Das Fassadengerüst und der Bauaufzug (bis 500kg) inkl. Absetzgerüst sind zur Benutzung durch alle Gewerke bestimmt. Die durch das Hauptgewerk erstellte Krananlage/n können durch die Nebengewerke genutzt.

0.2.9 Vorhaltung der Baustelleneinrichtung
Das Fassadengerüst wird nach Fertigstellung der Fassadenarbeiten abgebaut. Der Bauaufzug inkl. Absetzgerüst verbleibt bis zur Fertigstellung des Gebäudes. Die Krananlage des Bauhauptgewerks wird mit Beendigung der Rohbauarbeiten abgebaut.

0.2.10 Verwendung von Recycling-Stoffen
Nur wenn in Leistungstexten darauf eingegangen wird, ist die Benutzung von Recycling-Baustoffen gestattet unter Berücksichtigung der Auflagen der Unteren Wasserbehörde.

0.2.11 Anforderungen an Recycling-Stoffe
Falls, wie unter Pkt. 0.2.10 beschrieben, Recyclingstoffe zur Anwendung kommen, geht der Auftraggeber davon aus, dass es zu keinen umweltbedenklichen Beeinträchtigungen (unmittelbar oder auf Dauer) kommt. Im Zweifelsfall hat der Auftragnehmer den Beweis der Unbedenklichkeit zu führen.

0.2.12 Eigentums- und Gütenachweise
Der Auftragnehmer hat über alle zur Ausführung bestimmten Baustoffe und ggf. Herstellungsverfahren Eigentums und Gütenachweise zu führen. Die Art der Nachweise wird einvernehmlich festgelegt. Andere als in der Leistungsbeschreibung benannte Bauteile, Materialien, Stoffe und Fabrikate dürfen nur verwendet werden, wenn sie vom Auftraggeber vor dem jeweiligen Beginn der Ausführung freigegeben wurden.

0.2.14 Wiederverwendung von Stoffen
Sollen abzubrechende Baustoffe einer weiteren oder zukünftigen Nutzung im Zuge des Bauvorhabens zugeführt werden, wird in den entsprechenden Positionen der Leistungsbeschreibung darauf näher eingegangen.

0.2.15 Abbrucharbeiten und Entsorgung
Wenn nicht anders in den Leistungsbeschreibungen darauf eingegangen wird, gehen abzubrechende Teile in das Eigentum des Auftragnehmers über und sind unverzüglich zu entsorgen. Hierbei sind die entsprechenden Entsorgungsvorschriften zu beachten und einzuhalten.
Der Nachweis der ordnungsgemäßen Entsorgung gegenüber dem Auftraggeber ist unaufgefordert zu führen. Kontaminierte Baustoffe sind grundsätzlich getrennt vom üblichen Bauschutt zu entsorgen und die erfolgte Entsorgung ist grundsätzlich dem Auftraggeber nachzuweisen. Die Entsorgung von kontaminierten Baustoffen, die zur Errichtung neuer Bauteile dienen (überschüssige Baustoffe, Abfälle), ist grundsätzlich vom Auftragnehmer ordnungsgemäß durchzuführen. Die Entsorgung kontaminierter Abfälle erfolgt grundsätzlich durch den Verursacher und nicht über die zentrale Bauschuttentsorgung.

0.2.16 Beigestellte Stoffe (vom AG)
Wenn vom Auftraggeber Baustoffe zur Verfügung gestellt werden, ist in den Leistungsbeschreibungen der damit verbundene Aufwand beschrieben und näher geregelt.

0.2.17 Hilfestellung durch den Auftraggeber
Der Transport von Baustoffen, Geräten oder Hilfsmitteln jeder Art, das Abladen und Weitertransportieren, die Unterhaltung und Bewachung sowie der Abtransport nach Fertigstellung der Leistungen ist ausschließlich Sache des Auftragnehmers und in die EP einzurechnen. Eine gesonderte Vergütung erfolgt nicht.
Arbeitskräfte werden vom Auftraggeber nicht zur Verfügung gestellt. Ein Anspruch des Auftragnehmers auf Bewachung und Überwachung der Unterkünfte, Baustofflager und Geräte besteht nicht. Die Sicherung dieser Teile, insbesondere der bereits fertig gestellten Leistungen bleibt Sache des Auftragnehmers.
Bauseits vorhandene Geräte können, soweit dies der dafür verantwortliche AN gestattet, nach Vereinbarung mit diesem, mitgenutzt werden.
Ein grundsätzlicher Anspruch hierauf besteht nicht. Ein Baukran wird durch das Hauptgewerk gestellt.

0.2.18 Leistungen für andere Unternehmer
Sind Leistungen für andere Unternehmer zu erbringen, wird dies in einzelnen Positionen der Leistungsbeschreibung geregelt.

0.2.19 Mitwirken beim Erstellen von Anlageteilen und bei der Inbetriebnahme
Die Mitwirkung bei der Inbetriebnahme von Anlagen und Gebäudeautomationen, an denen verschiedene Gewerke beteiligt sind, ist sicherzustellen und die hieraus entstehenden Kosten sind in die Einheitspreise einzukalkulieren.

0.2.20 Benutzung vor der Abnahme
Für den Fortschritt der Bauarbeiten ist es erforderlich, dass bereits erstellte und fertig gestellte Bauteile durch bauseits beauftragte Auftragnehmer einer weiteren Bearbeitung unterzogen werden. Dies ist den beauftragten Auftragnehmern, die mit weiterführenden Leistungen beauftragt sind, grundsätzlich zu gestatten.  Eine Abnahme oder ein vergleichbares Verfahren findet nicht statt. Überdeckte oder überbaute Leistungen werden gemeinsam mit der Objektüberwachung und dem AG vorher kontrolliert und protokolliert (gemäß § 4 Ziffer 10 VOB/B). Diese Leistungskontrollen sind Bestandteil einer noch zu erfolgenden Abnahme der gesamten Bauleistungen und werden dieser Abnahme beigefügt.

0.2.22 Abrechnung nach bestimmten Vorlagen
Die Abrechnung der vertraglichen Leistungen erfolgt nach den zur Verfügung gestellten Zeichnungen und Beschreibungen des Architekten bzw. Fachingenieurs.
Die Mengenermittlung ist entsprechend der Ordnungszahlen des Leistungsverzeichnisses zu gliedern und ist in den übergebenen Zeichnungen übersichtlich und prüfbar durch den Auftragnehmer (ggf. mehrfarbig) darzustellen. Die Ermittlung der Mengen hat als steigende Mengenermittlung zu erfolgen und ist in ihrem Leistungsstand den gewünschten Abschlagszahlungen anzupassen.
Zahlungen auf Grund von geschätzten Mengenermittlungen finden nicht statt.
Die den Abschlagszahlungen zuzuordnenden Mengenermittlungen sind immer vor der Einreichung einer jeweiligen Abschlagsrechnung von den Verantwortlichen zu prüfen und freigeben zu lassen.
Die Prüfung der Mengenermittlung ist gemeinsam vorzunehmen.
Sind Zeichnungen nicht vorhanden, ist die erbrachte Leistung gemeinsam örtlich aufzumessen, zu dokumentieren und chronologisch zu ordnen. Örtliche Aufmaße müssen mit der Bauleitung erstellt werden. Örtliche Aufmaße von nicht zeichnerisch dargestellten Leistungen sind in die Abrechnungszeichnungen zu übertragen oder mit dem Hinweis auf ein separates Aufmaß kenntlich zu machen.
Für die Ermittlung von Mengen hat der Auftragnehmer grundsätzlich die Möglichkeiten, die EDV zu nutzen. Auf die Regelungen für die elektronische Bauabrechnung (EDV Verfahrensbeschreibung REB 23.003) und deren Benutzung wird hingewiesen.
Die Mengenermittlungen sind dem Auftragnehmer in einem geeigneten GAEB-Format zu übergeben. Die Bauherrin erwartet die Abgabe der Aufmaßblätter im DA11 Format.

Genaue Verfahrensregeln der Anwendung der elektronischen Abrechnung und Verwendung der Abrechnungsunterlagen werden nach Auftragserteilung geregelt und vereinbart.
Dem Auftragnehmer wird ein Auftragsleistungsverzeichnis zur Verfügung gestellt. Die darin enthaltenen Hinweise zu Kostenelementen sind in der Mengenermittlung/ Rechnungslegung zu berücksichtigen.

Bei Nachträgen sind keine Positionen einzufügen. Nachtragspositionen werden dem von der Auftraggeberin übermittelten Leistungsverzeichnis gemäß den laufenden Nummern angehangen. Nachträge müssen im Vorwege bei der Auftraggeberin eingereicht werden. Nachträge sind der Bauherrin ebenfalls in einem geeigneten GAEB-Format zu übergeben und gemäß der Ursprungskalkulation nachzuweisen.

Mehrkosten für geänderte, erweiterte oder zusätzliche Positionen, Änderungswünsche des Bauherrn, örtliches Erfordernis o.ä. sind dem Auftraggeber stets als schriftliche Nachtragsangebote mit den erforderlichen Kalkulationsnachweisen vorzulegen.
Ein (Nachtrags-)Auftrag gilt nur als erteilt, wenn eine schriftliche Bestätigung der Auftraggeberin erfolgt; ohne diese werden zusätzliche Kosten nicht anerkannt.
Unbelassen bleibt die Möglichkeit einer mündlichen / fernmündlichen Auftragserteilung z. B. bei Gefahr im Verzug.
Ein Nachtrags-Auftrag kann vorbehaltlich einer nachträglichen Preisprüfung auf Basis der Urkalkulation des AN erfolgen.

*Hinweis: Zusätzliche Rahmenbedingungen / Besondere Vertragsbedingungen*
0.3  Zusätzliche Rahmenbedingungen / Besondere Vertragsbedingungen

0.3.1  Allgemeines
Mit der Angebotsabgabe erklärt der Bieter verbindlich, dass er sich mit den Örtlichkeiten sowie allen erforderlichen Planunterlagen vertraut gemacht hat und die im Leistungsverzeichnis beschriebene und von ihm angebotene Anlage in allen Teilen vollständig und gemäß der Ausführungsbeschreibung in vollem Umfang funktionstüchtig ist.
Nachforderungen aus Nichtkenntnis der Baustellenbesonderheiten können nicht anerkannt werden. Dies gilt insbesondere für den Einsatz der gewählten Hebezeuge (Zufahrt, Aufstellort, etc.). Feuerwehrzufahrten und Fluchtwege sind ständig aufrechtzuerhalten.
(Siehe Anlagen Baustelleneinrichtungsplan und BSK)
Es dürfen ausschließlich Betriebsmittel und Materialien angeboten werden, deren Konstruktion und Eigenschaften eine ausreichende und dauerhafte Betriebssicherheit gewährleisten. Andernfalls kann die Übernahme verweigert werden.
Die im Leistungsverzeichnis angegebenen Massen können nicht für die Materialbestellung benutzt werden. Sie bilden lediglich die Grundlage der Kalkulation. Für die Materialbestellung sind die genauen Massen durch den Auftragnehmer festzustellen.

0.3.2  Anerkenntnis
Die Leistungsbeschreibungen gelten nur im Zusammenhang mit allen Vertragsunterlagen.
Etwaige Unstimmigkeiten in denen dem Bieter zur Verfügung gestellten Vertragsunterlagen sind
unverzüglich vor Angebotsabgabe schriftlich gegenüber der ausgebenden Stelle anzuzeigen.
Der Bieter ist gehalten die im LV beschriebenen Leistungen auf fachgerechte Ausführung und
Eignung für den vorgesehenen Verwendungszweck zu überprüfen. Die Geschäftsbedingungen
des AN werden nicht anerkannt.
Bedingungen des Hauptauftrages gelten gleichermaßen für alle Nachträge.

0.3.3  Maße
Alle Maßangaben verstehen sich als Zeichnungsmaße und sind vom Auftragnehmer vor Beginn der Ausführung bzw. vor Bestellen von Bauteilen und Materialien eigenverantwortlich auf ihre Richtigkeit zu überprüfen. Hat der Auftragnehmer an Vorleistungen anderer Gewerke anzuarbeiten, so hat er ein eigenes Aufmaß vor Beginn der Fertigung oder Materialbestellung zu nehmen, und die vorgeschriebene Art der Ausführung zu prüfen. Die Gewährleistung für eine passgenaue Ausführung der Leistung übernimmt der Auftragnehmer.

0.3.4  Meterriss
Der Auftragnehmer der Bauhauptarbeiten wird an mind. 6 Stellen je Geschoss einen dauerhaften Höhenbolzen (Meterriss) auf OK Putz für die Nachfolgeunternehmer herstellen und dauerhaft gegen Beschädigung schützen. Der Meterriss ist für alle Nachfolgeunternehmer verbindlich. Vor Ausführung der Arbeiten ist die Lage der Höhenbezugspunkte durch die Folgegewerke eigenverantwortlich zu prüfen!

0.3.5  Hebezeuge
Sämtliche für die Ausführung der Leistungen erforderlichen Hebezeuge, sofern in den Positionen nicht anders beschrieben, sind vom Auftragnehmer zu stellen und in den jeweiligen Angebotspreisen mit einzurechnen. Standflächen für Hebezeuge sind im Baufeld nur begrenzt vorhanden und müssen mit der Bauleitung abgestimmt werden.
Zur Eigenleistung der Rohbauarbeiten werden voraussichtlich Baukran(e) eingesetzt. Mögliche Krannutzungen durch andere Gewerke sind mit den Bauhauptgewerk-AN abzustimmen.

0.3.6  Gerüst
Veränderungen am Gerüst dürfen grundsätzlich nur vom Gerüstersteller ausgeführt werden. Gerüstteile, insbesondere Schutzabdeckungen und Geländer, die zur Durchführung der Arbeiten vorübergehend entfernt werden müssen, sind nach Fertigstellung der Arbeiten wieder ordnungsgemäß zu montieren. Für die Dauer der Entfernung müssen alle Gefahrenstellen durch andere Maßnahmen unfallsicher abgesperrt und beschildert werden. Diese Leistungen sind in die Einheitspreise mit einzukalkulieren.

0.3.7  Vorarbeiter / Verhandlungssprache
Der Auftragnehmer hat dafür Sorge zu tragen, dass während der Ausführungszeit ständig eine benannte, über die geplanten Arbeitsabläufe unterrichtete und eingewiesene fachliche Führungskraft (Fachbauleiter, Polier, Vorarbeiter) anwesend ist, die es ermöglicht, in deutscher Sprache zu verhandeln.

0.3.8  Ausführungstermine
Bestandteil der Angebotsabfrage ist ein Rahmenterminplan, der zunächst verbindlich ist. Vor Baubeginn wird ein abgestimmter Bauablaufplan an den AN übergeben. Der AG behält sich vor, verbindliche Zwischentermine zu vereinbaren. Ggf. erforderliche Terminänderungen sind im Rahmen einer Baubesprechung mit AG, AN und Bauüberwachung frühzeitig abzustimmen.

0.3.9  Dokumentation
Eine lückenlose Dokumentation der am Bau verwendeten Materialien, deren Lieferscheine, technische Merkblätter, Prüfzeugnisse, Zulassungen und Bedienungsanleitungen ist Bestandteil der zu erbringenden Leistungen und wird, falls nicht anders beschrieben, nicht gesondert vergütet und ist in die Einheitspreise mit einzurechnen. Sie ist dem Auftraggeber spätestens bei der Abnahme digital im PDF-Format zu übergeben.
Bauaufsichtliche Zulassungen und Verwendbarkeitsnachweise sind baubegleitend, spätestens jedoch 4 Wochen vor jeweils geplanter Montage, der Fachbauleitung zur Prüfung und Freigabe vorzulegen. Die Übereinstimmungserklärungen sind nach der Ausführung durch den AN gemeinsam mit Aufmaß und Rechnung vorzulegen.

0.3.10  Bietereintrag
Werden in der Leistungsbeschreibung Referenzprodukte angegeben, gelten diese als Qualitätsbeispiel und schaffen für alle Anbieter eine einheitliche Kalkulationsgrundlage. Der Anbieter hat die Möglichkeit, ein gleichwertiges Erzeugnis anzubieten und dieses in dem mit "Bietereintrag" gekennzeichneten Feld zu benennen. Diese Angaben werden durch Angebotsabgabe Bestandteil des Angebotes. Der Nachweis der Gleichwertigkeit ist durch den Auftragnehmer mit Angebotsabgabe beizubringen. Die Gleichwertigkeit ist nicht nur in technischer Hinsicht sicherzustellen, sondern auch in Bezug auf Farbe und Oberfläche. Sind in dem Angebot keine Bietereinträge vorhanden, gilt das Referenzprodukt als angeboten. Wird in den Leistungsbeschreibungen ein Produkt benannt und kein Bietereintrag abgefragt, ist dieses benannte Produkt zwingend anzubieten.
HINWEIS: Im Zuge der technischen Aufklärung nach Submission, werden Muster zu den angebotenen Produkten/ Materialien/ Oberflächen/ Systemen nachgefordert werden. Die Bieter sind angehalten unentgeltliche Muster lagernd verfügbar zu haben, sodass diese innerhalb der vergaberechtlichen Frist von 6 Kalendertagen beim AG eintreffen.
Vorstehende Rahmenbedingungen sind zu berücksichtigen, Aufwendungen hierfür sind in den jeweiligen Einheitspreisen einzurechnen.

0.3.11  Lärmintensive Arbeiten
Lärm- und vibrationsintensive Arbeiten sind auf ein Mindestmaß zu beschränken. Zur Vermeidung von Lärm ist jeder Auftragnehmer angehalten, lärmgedämmte Maschinen und
Geräte dem Stand der Technik entsprechend auf der Baustelle zum Einsatz zu bringen.

0.3.12  Bautagebuch
Der Auftragnehmer verpflichtet sich, täglich Bautagesberichte zu führen und diese wöchentlich der Bauleitung vorzulegen.

0.3.13  Koordinationsbesprechungen
Es ist geplant, regelmäßige Koordinationsbesprechungen (in der Hochphase tägliche Koordinationsbesprechungen) mit den Firmen bzw. Planern durchzuführen. Der Auftragnehmer hat hierzu auf Anforderung einen entscheidungsbefugten Vertreter (Projektleiter bzw. dessen kompetenten Vertreter) zu entsenden. Es ergibt sich eine verpflichtende Teilnahme der auftragnehmereigenen Bauleitung bzw. Vorarbeiter an der wöchentlichen Bausitzung und darüber hinaus, je nach Erfordernis - ggf. täglich - die Teilnahme an Koordinationsbesprechungen auf der Baustelle. Reisekosten und Reisespesen werden hierfür nicht entrichtet.

0.3.14  Bauleiter
Der Auftragnehmer verpflichtet sich, die Baustelle während der gesamten Bauzeit mit einem, der deutschen Sprache mächtigen, Bauleiter besetzt zu halten, der verantwortlich die Einhaltung aller Sicherheitsmaßnahmen, Unfallverhütungsvorschriften, Arbeitsstättenrichtlinien, Auflagen der Berufsgenossenschaften überwacht und entsprechende Maßnahmen ergreift. Darüber hinaus ist der SiGe-Plan zu beachten und den Weisungen des SiGe-Koordinators Folge zu leisten. Die Verantwortung erstreckt sich auf die Baustelle und die angrenzenden Flächen, für die Verkehrssicherungspflicht besteht. Vom Auftragnehmer ist der firmeneigene verantwortliche Sicherheitsbeauftragte zu benennen.

0.3.15  Schutzmaßnahmen
Der Auftragnehmer hat seine Leistungen und die ihm zur Ausführung übergebenen Gegenstände bis zur Abnahme vor Beschädigungen, Verschmutzung, Diebstahl sowie vor Winterschäden und ungünstigen Witterungseinflüssen aller Art zu schützen. Schutzmaßnahmen sind vom Auftragnehmer laufend auf ihre Funktionsfähigkeit zu überprüfen und ggf. zu erneuern.

0.3.16  Koordinierung
Der Auftragnehmer hat seine vertraglichen Leistungen verantwortlich zu koordinieren. Er hat seine Leistungen ferner mit anderen Bauunternehmen und Lieferanten, Vor- und Nachfolgegewerken abzustimmen, so dass es nicht zu Behinderungen oder sonstigen Störungen im Projektablauf kommt. Die vom Auftraggeber eingesetzte Objektüberwachung und Projektsteuerung entbindet ihn nicht von dieser Verpflichtung.

0.3.17  Haftung
Über die Bestimmungen des § 4 Nr. 5, VOB-B hinaus übernimmt der Auftraggeber ebenso keine Haftung für auf der Baustelle gelagerte Materialien des Auftragnehmers.

0.3.18  Abtretung, Aufrechnung
Forderungen des Auftragnehmers gegen den Auftraggeber können nur mit vorheriger schriftlicher Zustimmung des Auftraggebers abgetreten werden.
Der Auftragnehmer tritt erfüllungshalber sämtliche im Rahmen der Durchführung seiner Leistungen gegen Subplaner, Nachunternehmer und Lieferanten erwachsende Erfüllungs-, Gewährleistungs- und Schadensersatzansprüche an den Auftraggeber ab. Der Auftraggeber nimmt diese Abtretung an.
Der Auftragnehmer ist bis auf Widerruf berechtigt und verpflichtet, diese Ansprüche im eigenen Namen und für eigene Rechnung geltend zu machen. Im Falle einer Inanspruchnahme des Auftragnehmers durch den Auftraggeber kann dieser jedoch verlangen, dass die abgetretenen Ansprüche gegenüber den Dritten zurück abgetreten werden.
Die Aufrechnung mit Gegenansprüchen des Auftragnehmers ist ausgeschlossen, es sei denn, diese sind vom Auftraggeber anerkannt oder rechtskräftig festgestellt.

0.3.19  Automatische Sortierung
Der Bieter hat die Vollständigkeit der Vergabeunterlagen anhand der Seitenanzahl zu prüfen und fehlende, unvollständige oder unleserliche Blätter bei der Vergabestelle schriftlich anzufordern. Doppel- oder Leerseiten sind auszusortieren und zu vernichten.

0.3.20  Pläne und sonstige Arbeitsunterlagen
Vom Auftraggeber werden Plansätze und Berechnungsgrundlagen für die Ausführung/ Werkstattplanung des Auftragnehmers in elektronischer/ digitaler Form per mail zur Verfügung gestellt.
Die AN wiederrum hat Unterlagen/Werkplanungen als PDF und in bearbeitbarer Form einzustellen.

0.3.21  Herstellen von Zeichnungen und Unterlagen. Leistungen des Auftragnehmers.
Der Auftragnehmer hat rechtzeitig vor der Ausführung die notwendigen Ausführungszeichnungen zu erstellen und 1-fach als Lichtpause und digital dem Auftraggeber zur Genehmigung vorzulegen. Der Auftragnehmer hat die Zeichnungen und Unterlagen normgerecht herzustellen. Die Zeichnungen sind in einem DIN-A-Format zu fertigen. Das größte zulässige Format ist DIN A 0 herzustellen.

0.3.22  Baufristenplan
Der Auftragnehmer hat einen Baufristenplan über seine vertraglichen Leistungen zu erstellen, anhand dessen die Einhaltung der Vertragsfristen nachgewiesen und überwacht werden kann. Die Vertragsfristen ergeben sich aus den Besonderen Vertragsbedingungen. Die Festlegungen des Auftraggebers, z.B. zur baufachlichen oder terminlichen Koordinierung mit den übrigen Leistungsbereichen, sind zu berücksichtigen. Bei Änderungen der Vertragsfristen oder bei erheblichen Abweichungen von sonstigen Festlegungen ist der Plan durch den Auftragnehmer unverzüglich zu überarbeiten. Der Plan ist dem Auftraggeber 12 Werktage nach Auftragserteilung, bei Überarbeitungen unverzüglich jeweils digital zu übergeben.

0.3.23  Mannschaftscontainer und Sanitäre Anlagen
Mannschaftscontainer sind durch den AN eigenverantwortlich zu stellen und in den Preis von Baustelleneinrichtung und Hebezeug mit einzukalkulieren. Sanitäranlagen und Duschen werden durch den Auftraggeber gestellt und betrieben. Baubesprechung finden in einem Baustellencontainer der Bauleitung statt.

0.3.24  Einrichtung von Unterkünften
Unterkünfte wie Schlafräume und Aufenthaltsräume für die Freizeit dürfen in der Liegenschaft, in der sich die Baustelle befindet, nicht eingerichtet werden.

0.3.25  Baustellenunterhaltung
Der Auftragnehmer ist verpflichtet, den Leistungsbereich der Baustelle, in dem/ in denen er tätig war, täglich besenrein zu halten. Nach Abschluss der Arbeiten ist der Leistungsbereich besenrein zu hinterlassen.

0.3.26  Benutzung öffentlicher Verkehrswege
Der Unternehmer haftet in vollem Umfang für die durch ihn verursachte Beeinträchtigung der Verkehrssicherheit und für Beschädigungen der von ihm benutzten Zufahrtsstraßen (öffentliche Verkehrswege). Verunreinigungen der Straße sind sofort zu beseitigen.

0.3.27  Behinderungsanzeigen
Behinderungsanzeigen bedürfen auch dann der Schriftform, wenn die Behinderung offenkundig ist. Eintragungen in das Bautagebuch ersetzen die Behinderungsanzeige nicht. Ursachen und die Auswirkungen der Behinderung ausführlich darzulegen und nachzuweisen.

0.3.28  Ankündigungspflichten bei Nachtragsleistungen
Führen Mengenänderungen oder geänderte oder zusätzliche Leistungen zu zeitlichen Verzögerungen, so hat der Auftragnehmer den Auftraggeber hierauf spätestens bei Ankündigung der dadurch bedingten Mehrkosten hinzuweisen. Der Hinweis hat schriftlich zu erfolgen und muss die voraussichtliche Verzögerungsdauer angeben.
Erfolgt kein form- und fristgerechter Hinweis, kann sich der Auftraggeber darauf verlassen, dass durch die Mengenänderung bzw. durch die geänderte oder zusätzliche Leistung keine zeitliche Verzögerung eintritt. Es gilt in diesem Falle die vertraglich vereinbarte Ausführungszeit unverändert.

0.3.29  Verlängerung der Bauzeit
Bei Verschiebungen von Ausführungsterminen, insbesondere des Beginns der Tätigkeit des Auftragnehmers, die dieser nicht zu vertreten hat, werden die Parteien neue Vertragsfristen (Beginn, Zwischen- und Endtermine) unter Berücksichtigung der ursprünglichen Ausführungsfristen vereinbaren. Die Dauer der Ausführungsfristen bleibt in jedem Fall gleich.
Die Berechnung der Verlängerungs- und Ausführungsfristen im Rahmen einer Behinderung hat nach anerkannten baubetrieblichen Grundsätzen zu erfolgen und muss auf die tatsächlichen Verzögerungen auf der Baustelle abstellen und die Verpflichtung des Auftragnehmers zu zumutbaren, nicht jedoch kostenauslösenden Beschleunigungsmaßnahmen berücksichtigen.

0.3.30  Vertragsbedingungen des AN
Vertrags- und/ oder Lieferbedingungen des Auftragnehmers werden nicht Vertragsbestandteil.

0.3.31  Ergänzung der Besonderen Vertragsbedingungen
Die Vertragsstrafe wird nur bei schuldhafter Überschreitung der vereinbarten Ausführungsfrist durch den Auftragnehmer fällig. Dem Auftraggeber steht frei, einen über den Vertragsstrafenanspruch hinausgehenden Verzugsschaden vom Auftragnehmer unter Anrechnung der Vertragsstrafe zu verlangen.

0.3.32  Rechnungen
Den Rechnungen sind genaue Massenermittlungen und Abrechnungszeichnungen, die dem Baufortschritt entsprechen, beizufügen. Abschlagsrechnungen sind grundsätzlich kumuliert aufzustellen.
Der Auftragnehmer verpflichtet sich, die Rechnung direkt an den Bauherrn / Auftraggeber zu senden.
Parallel dazu ist eine Kopie der Rechnung mit sämtlichen prüfbaren Unterlagen, Aufmaß und Stundenachweise, zur technischen Prüfung an das zuständige Fachplanerbüro zu übermitteln.
Die Rechnungsprüfungsfrist beginnt erst mit Eingang der Rechnung beim Auftraggeber und der vollständigen Unterlagen beim Fachplaner.

0.3.33  Schriftform
Änderungen und Ergänzungen des Vertrages und seiner Vertragsbedingungen bedürfen der Schriftform. Dies gilt auch für die Änderung dieses Schriftformerfordernisses. Mündliche Nebenabreden wurden nicht getroffen.

0.3.34  Salvatorische Klausel
Sollten einzelne oder mehrere Bestimmungen dieses Vertrages unwirksam sein oder werden, so wird dadurch die Gültigkeit der übrigen Bestimmungen nicht berührt. Die Vertragsparteien werden anstelle der unwirksamen Bestimmung eine solche Regelung vereinbaren, die dem mit der unwirksamen Bestimmung beabsichtigten Zweck möglichst nahekommt. Entsprechendes gilt bei Lücken des Vertrages.

*Hinweis: Zusätzliche Technische Vertragsbedingungen*
0.4  Zusätzliche Technische Vertragsbedingungen

0.4.1  Allgemein
Die folgenden zusätzlichen technischen Vertragsbedingungen sind Bestandteil der Leistungsbeschreibung.
Die erforderlichen Maßnahmen sind bei den entsprechenden Leistungspositionen mit einzukalkulieren. Sollte
eine Bestimmung der zusätzlichen technischen Vertragsbedingungen unwirksam oder nichtig sein, so wird
die Wirksamkeit der übrigen Bestimmungen davon nicht berührt. An die Stelle der ungültigen Bestimmung
tritt diejenige gesetzliche Regelung, die der Ungültigen am nächsten kommt.

0.4.2  Komplettleistungen
Alle im Folgenden beschriebenen Leistungen verstehen sich als Komplettleistungen inkl. Montage, aller
erforderlichen Materialien, Hilfs- und Betriebsstoffe, Befestigungsmittel, Hebezeuge, Schutzmaßnahmen,
Einbau- und Montagehilfen, usw. soweit diese nicht gesondert ausgeschrieben werden. Die erforderlichen
Leistungen sind in die Einheitspreise mit einzukalkulieren.

0.4.3  Ausführungs- und Gütebestimmungen
Für die Ausführung der Arbeiten gelten, soweit nicht anders vereinbart die zutreffenden DIN-Normen,
insbesondere die nachstehend aufgeführten Normen, Vorschriften und Richtlinien:
_ LBO, die jeweils gültige Landesbauordnung in der gültigen Fassung;
_ Baurichtlinien der zuständigen Unfallkasse in der jeweils gültigen Fassung;
_ VOB Teil B und C, jeweils in der gültigen Fassung;
_ Unfallverhütungsvorschriften der jeweils zuständigen Berufsgenossenschaften;
_ Die jeweils gültigen Abfallentsorgungsbestimmungen;
_ Die anerkannten Regeln der Technik für die Ausführung von Bauleistungen;

0.4.4  Nachweise/ Muster/ Proben
_ Weichen die angebotenen Materialien, Produkte, etc. von den ggf. ausgeschriebenen Referenzprodukten ab, so ist die Gleichwertigkeit mit Produktdatenblättern u.ä. nachzuweisen.
_ Auf Anforderung sind ohne Berechnung kleine Handmuster von Profilen, Hölzern (max. L=1,00m) und Platten (ca. 0,3x0,0,3m) mit verschiedenen Farbmustern bzw. Farbbeschichtungen in unterschiedlichen Farbtönen als Nebenleistung vorzulegen. Anzahl Muster je Element max. 3 Stk.
_ Ebenfalls sind alle zur Ausführung kommenden Beschläge zu bemustern. Bei Fabrikatsabweichungen von der LV-Vorgabe ist die Gleichwertigkeit technisch und optisch gefordert und nachzuweisen.

0.4.5  Ausführungszeitraum
Siehe Auftragsschreiben der Vergabestelle bzw. Bauablaufplan.

*Hinweis: Anlagenverzeichnis*
0.5 Anlagenverzeichnis

Übersichtspläne:
_Baustelleneinrichtungsplan

Grundrisse 1.50:
_ Grundriss UG
_ Grundriss EG
_ Grundriss 1.OG
_ Grundriss 2.OG
_ Dachaufsicht

Schnitte 1.50:
_ Schnitt A-A
_ Schnitt B-B
_ Schnitt C-C

Ansichten 1.50:
_ Ansicht Nord
_ Ansicht West Ost
_ Ansicht Süd

LV spezifische Anlagen:
_Konzept Gerüst

Weitere Unterlagen:
_ Bauzeitenplan
_ Bodengutachten
_ Brandschutzkonzept
_ Stellungnahme DB (BA-SH-25-202188)

##### Abschnitt 01.01.01 Baustelleneinrichtung

**01.01.01.1 Baustelleneinrichtung**
Einrichten der Baustelle für die Leistungen des AN Gerüstbauarbeiten.

- Vorhalten über die gesamte Bauzeit des AN sowie Räumen der Baustelle nach Fertigstellung der Leistungen;
- einschließlich aller benötigten Maschinen, Geräte, Werkzeuge, Aufenthaltsräume, Sicherungseinrichtungen, Hilfs- und Betriebsstoffe, Hebezeuge, sämtlicher Nebenleistungen, usw.; die zur vollständigen Ausführung der im folgenden beschriebenen Leistungen erforderlich sind;
Menge: 1,000 psch
DIN 276:2018-12: 392

##### Abschnitt 01.01.02 Gerüstbauarbeiten

*Hinweis: Hinweistext Gerüstbauarbeiten*
Hinweistext Gerüstbauarbeiten

Allgemeines
_ In der Regel sind in den nachfolgenden Titeln unterteilte Leistungen, in räumlich und zeitlich getrennten Abschnitten auszuführen.
_ Alle Gerüste dienen zur Gebrauchsüberlassung an bauseitige Gewerke.
_ Die Gebrauchsüberlassung hat abschnittsweise zu erfolgen.
_ Die Gerüste sind zum Zwecke einer fassadenweisen oder zeitlich versetzten Abrüstung sinnvoll zu unterteilen.
_ An den Gebäudeecken und allen sonstigen Übergängen sind die Gerüstlagen in gleicher Höhe herzustellen.
_ Fassadenhöhe (inkl. DG): bis ca. 7,1m-14,1m OK Gelände Bauphase;
_ Oberfläche Grundstück: verdichteter Boden; Kies /Sand Bodengruppe SE,SI, SW,GE
_ Standsicherheit der Gerüste, inkl. Abstützungen, Aussteifungen, Ballastierungen o.ä. Leistungen zur Lastumleitung sind in den jeweiligen Positionen zu berücksichtigen und werden nicht extra vergütet.
_ Im EP der jeweiligen Positionen sind alle Montage- und sonstige Befestigungsmittel, sowie Unterfütterungen aufgrund von Unebenheiten im Untergrund zu berücksichtigen und werden nicht extra vergütet.
_ Die allgemeine Baustelleneinrichtung für alle Gewerke wird durch bauseitige Auftragnehmer erstellt und vorgehalten. Sie besteht aus Bauzaun, Sanitärcontainer, Baustrom- und Bauwasseranschluss. Alle darüber hinaus erforderlichen Einrichtungen sind in die Einheitspreise einzukalkulieren.

_ Windlastzone: 3;
_ Schneelastzone: 2;
_ Gebäudehöhe gestaffelt: bis ca. 7,1m -14,1m ü. OK Gelände Bauphase;
_ Gebäudeklasse: 5;

Leitergänge, Konsolen und Seitenschutz
_ Die Ausstattung mit Leitergängen, Konsolen und Seitenschutz in erforderlichem Umfang ist in die nachfolgenden Positionen mit einzurechnen, auch wenn diese in den Positionen nicht detailliert benannt werden.

Lastklasse
_ Die nachfolgend beschriebenen Gerüstkonstruktionen sind mit Lastklasse 3, Lastklasse 4 und Lastklasse 5 auszuführen. Die Lastklasse wird in den entsprechenden Positionen definiert.

Auf- und Abbau
_ Soweit nicht anders in den Positionen beschrieben, ist ein Auf- und Abbau von jeweils bis zu 5 Abschnitten im EP der Positionen zu berücksichtigen und einzukalkulieren.
_ Die Gerüste müssen dem Baufortschritt entsprechend auf- und abgebaut werden. Gemeinsam mit der örtlichen Bauüberwachung wird ein Auf- und Abbauplan erstellt, der Abrechnungsgrundlage dient.
_Die Erstellung der Rohbauarbeiten in bis zu drei Betonierabschnitten ist bzgl. des Gerüstbaus zu berücksichtigen. Das geschossweise Einrüsten ist hierdurch ggf. nicht möglich.

Abrechnung/ Dokumentation
_ Als Bezugspunkte für das Aufmaß werden einheitlich bei allen Bauarten die Außenseiten des Gerüstes herangezogen.

Sämtliche hieruas resultierenden Aufwendungen sind in die nachfolgenden Einheitspreise einzurechnen.

**01.01.02.1 Werkplanung Gerüste, Behelfskonstruktion**
Werkstatt- und Montageplanung für alle nachstehenden Gerüste, Behelfskonstruktionen, Abstützungen, Arbeitsplattformen, etc. dieses Titels, gem. Hinweistext und nachfolgender Beschreibung.

- zur Optimierung und Abstimmung des Einbauablaufs sowie zur Abstimmung mit Bauherr und der Bauüberwachung des AG;
- Aufmaß vor Ort;
- Erstellung von prüffähigen Konstruktionszeichnungen mit Darstellung und Benennung von Konstruktion, Verankerungen, Einbauabläufen, etc. (Grundlage eigenständiges Aufmaß);
- Ermittlung Umfang an benötigten Treppentürmen;
- Vorlage 3-fach (zusammen mit nachfolgender Statikposition), nach Abstimmungsdurchlauf mit Bauüberwachung AG;
- inkl. eigenständiger Abstimmung mit Genehmigungsbehörden;
- ein erhöhter Zeitaufwand durch Prüfzeiträume sowie mehrfache Überarbeitung ist einzukalkulieren;
Menge: 1,000 psch
DIN 276:2018-12: 392

**01.01.02.2 Statische Nachweise**
Aufstellen prüffähiger statischer Nachweise zur Standfestigkeit für alle nachfolgend beschriebenen geplanten Konstruktionen gem. Hinweistext und nachfolgender Beschreibung.

- inkl. Berücksichtigung aller Anbauteile, Abfangungen, Wetterschutz, etc.;
- Vorlage Prüfbehörden 3-fach;
- inkl. eingenständiger Abstimmung mit den zuständigen Prüfbehörden (Bauprüfabteilung und Prüfstatik);
Menge: 1,000 psch
DIN 276:2018-12: 392

*Hinweis: ---FASSADENGERÜSTE UNTERGESCHOSS---*

**01.01.02.3 Fassadengerüst, LK3, W09, H bis ca. 5,30m; Bauteil 1, Untergeschoss Ost- und Westfassade**
*** Bezugsbeschreibung
Liefern, montieren, demontieren und abfahren von Arbeits- und Schutzgerüsten gem. Hinweistext und nachfolgender Beschreibung.

- Standgerüst als längenorientiertes Fassadengerüst;
- Fassadengerüst als freitragende Konstruktion mit Absteifungen;
- inkl. aller erforderlicher Zusatzkonstruktionen zur Gewährleistung der Standsicherheit, wie Absteifungen, Ballastierungen, Schotten als zusätzliche Gerüstbauelemente, usw.;
- für bauseitige Montagearbeiten (Rohbauarbeiten, Fassadenarbeiten, etc.);
- Konstruktion sollte für Netze, Wetterschutzhauben o.ä. ausgelegt sein;
- die Gerüstanlage ist mit einem Leitergang je angefangene 50m auszustatten;

- Montageort: in der Baugrube, umlaufend um das Untergeschoss;
- Abstand zwischen Rohbau und Gerüstbelag: max. 30cm;
- die Montage erfolgt abschnittsweise gem. Baufortschritt;
- Breitenklasse: W09 (mind. 90cm im Li.);
- Höhenklasse: H2;
- Lastklasse: 3;
- Höhe einzurüstende Fläche:
_ bis ca. 5,30m ü. OK Planum Baugrube
(OK Planum Baugrube: ca. -2,90 zu OK Planum Gelände)
- inkl. Herrichten des Untergrundes, unbefestigt bei punktuellen Unebenheiten bis ca. 30 cm Höhenunterschied zwischen den einzelnen Stützpunkten.
- inkl. Seitenschutz außenseitig;
- inkl.  Gerüstbelag in der untersten Ebene
- inkl. aller erforderl. Standsicherheitsnachweise;
- Auf- und Abbau: in je bis zu ca. 2 Abschnitten;
Menge: 290,000 m2
DIN 276:2018-12: 392

**01.01.02.4 Fassadengerüst vorhalten**
Vorhaltezeitraum des vorstehend beschriebenen Fassadengerüstes gem. Hinweistext und nachfolgender Beschreibung.

- Abrechnung pro qm je Woche;
- Vorhaltezeitraum: ca.10 Wochen
Menge: 2900,000 m2 W
DIN 276:2018-12: 392

**01.01.02.5 Fassadengerüst, LK3, W06 H bis ca. 5,30m; Bauteil 1, Untergeschoss Nord- und Südfassade**
*** wie Position 01.01.02.3
- Breitenklasse: W06 (mind. 60cm im Li.)
Menge: 160,000 m2
DIN 276:2018-12: 392

**01.01.02.6 Fassadengerüst vorhalten**
Vorhaltezeitraum des vorstehend beschriebenen Fassadengerüstes gem. Hinweistext und nachfolgender Beschreibung.

- Abrechnung pro qm je Woche;
- Vorhaltezeitraum: ca.10 Wochen
Menge: 1600,000 m2 W
DIN 276:2018-12: 392

**01.01.02.7 Konsolausleger, 30cm**
Lieferung und Montage Konsolausleger für vorstehende Gerüstkonstruktionen gem. Hinweistext und nachfolgender Beschreibung.

- Konsolausleger zur Gebrauchsüberlassung;
- Demontage und Abfuhr nach Absprache mit örtl. BÜ;
-inkl. aller notwendigen Beläge, Aussteifungen, Seitenabschlüsse, Zugänge, Sicherungen, Verstärkungen der Anker, etc.;
- Auslegertiefe: 30cm
Menge: 27,000 m
DIN 276:2018-12: 392

**01.01.02.8 Konsolausleger, 30cm, vorhalten**
Vorhaltezeitraum vorstehend beschriebener Konsolausleger gem. Hinweistext und nachfolgender Beschreibung.

- Abrechnung pro m je Woche;
- Auslegertiefe: 30cm;
- Vorhaltezeitraum: ca. 10 Wochen
Menge: 270,000 m Wo
DIN 276:2018-12: 392

**01.01.02.9 Treppenturm, H bis 5,30m, einläufig**
Lieferung und Montage von Treppenturm zur Gebrauchsüberlassung gem. Hinweistext und nachfolgender Beschreibung.

- Treppenturm als Aufstieg zum Erreichen höher gelegener Arbeitsplätze in vorstehend beschriebenem Fassadengerüst integrieren;
- Erstellung von einläufigen Podesttreppen;
- mit einem vorgesetzten Gerüstfeld in das vorstehend beschriebene Fassadengerüst integrieren bzw. verankern;
- Treppenbreite: mind. 0,60m im Li.;
- inkl. aller erforderl. Bauteile, Befestigungsmittel, Handläufe, Podeste, Innen- ud Außengeländer, etc.;
- im Zuge der Rohbauarbeiten ist der Treppenturm zu ergänzen;
_Höhe bis ca. 5,30m ü. OK Planum Baugrube
(OK Planum Baugrube: ca. -2,90 zu OK Planum Gelände)
- Standfläche: waagerecht, tragfähiger Schotter oder verdichteter Boden SE, SW oder GW;
- Lastverteilungen und Spindeln: erforderlich;
- inkl. Herrichtung von Zugängen zu allen Gerüstebenen;
- Auf- und Abbau: in je bis zu ca. 2 Abschnitten;
- Abfuhr und Demontage nach Abstimmung mit örtl. BÜ;
Menge: 1,000 St
DIN 276:2018-12: 392

**01.01.02.10 Treppenturm, einläufig, vorhalten**
Vorhaltezeitraum vorstehend beschriebener Treppentum gem. Hinweistext und nachfolgender Beschreibung.

- Abrechnung pro Stück je Woche;
- Vorhaltezeitraum: ca. 10 Wochen
Menge: 10,000 St W
DIN 276:2018-12: 392

*Hinweis: ---FASSADENGERÜSTE HAUPTGEBÄUDE---*

**01.01.02.11 Fassadengerüst, LK4, W09, H bis ca. 14,10m; Nord-, Ost-, Süd, Westfassade Rohbau und Fassadenarbeiten**
Liefern, montieren, demontieren und abfahren von Arbeits- und Schutzgerüsten gem. Hinweistext und nachfolgender Beschreibung.

- Standgerüst als längenorientiertes Fassadengerüst;
- Fassadengerüst als verankerte Konstruktion;
- inkl. aller erforderlicher Zusatzkonstruktionen zur Gewährleistung der Standsicherheit, wie Absteifungen, Ballastierungen, Schotten als zusätzliche Gerüstbauelemente, usw.;
- für bauseitige Montagearbeiten (Rohbauarbeiten, Fassadenarbeiten, Absturzsicherung für Dacharbeiten, etc.);
- Konstruktion sollte für Netze, Wetterschutzhauben o.ä. ausgelegt sein;
- die Gerüstanlage ist mit einem Leitergang je angefangene 50m auszustatten;

- Montageort:
_Fassade Nord Bauteil 1
_Fassade Ost, alle Flächen außer Bauteil 1 EG-1.OG
_Fassade Süd, alle Flächen außer Bauteil 1 2.OG
_Fassade West, ca. Achse 3-6

- Abstand zwischen Rohbau und Gerüstbelag: bis ca.60cm;
erforderliche Schutzeinrichtung gem. nachfolgender Position
- Breitenklasse: W09 (mind. 90cm im Li.);
- Höhenklasse: H2;
- Lastklasse: 4;
- Gebäudehöhen:
_bis ca. 6,60m ü. OK Gelände Bauphase (Traufhöhe 1.OG, Bauteil 2 Süd);
_bis ca. 7,10m ü. OK Gelände Bauphase (Traufhöhe 1.OG, Bauteil 2 Nord+Ost);
_bis ca. 8,90m ü. OK Gelände Bauphase (Traufhöhe 1.OG, Bauteil 1);
_bis ca. 10,15m ü. OK Gelände Bauphase (Traufhöhe 2.OG, Bauteil 2);
_bis ca. 12,35m ü. OK Gelände Bauphase (Traufhöhe 2.OG, Bauteil 1);
_ bis ca. 14,10m ü. OK Gelände Bauphase (Firsthöhe 2.OG, Bauteil 1);

_ bis ca. 4,40m ü.OK Dachdecke Roh (Dach 2.OG BT2 bis FirstDG Bauteil 1);
_ bis ca. 4,60m ü.OK Dachdecke Roh (Dach 1.OG bis FirstDG Bauteil 2);
_ bis ca. 5,50m ü.OK Dachdecke Roh (Dach 1.OG bis FirstDG Bauteil 1);

- inkl. Herrichten des Untergrundes, unbefestigt bei punktuellen Unebenheiten bis ca. 30 cm Höhenunterschied zwischen den einzelnen Stützpunkten.
- die Montage erfolgt abschnittsweise gem. Baufortschritt;
- inkl. Seitenschutz außenseitig;
- inkl. aller erforderl. Standsicherheitsnachweise
Menge: 1810,000 m2
DIN 276:2018-12: 392

**01.01.02.12 Fassadengerüst vorhalten**
Vorhaltezeitraum des vorstehend beschriebenen Fassadengerüstes gem. Hinweistext und nachfolgender Beschreibung.

- Abrechnung pro qm je Woche;
- Vorhaltezeitraum: ca. 52 Wochen
Menge: 94120,000 m2 W
DIN 276:2018-12: 392

**01.01.02.13 Zulage - Standfläche auf Dachaufbau**
Zulage für das Errichten des längenorientierten Fassadengerüstes auf Flachdach gem. Hinweistext und nachfolgender Beschreibung.

- Standfläche bis ca. ca. 7,10-9,70m ü. OK Gelände Bauphase,
- Untergrund: Stb.-Flachdach mit Dachabdichtung
- Dachneigung: keine;
- inkl. geeigneter Lastverteilungsplatten, lose verlegt, Schutzmaßnahmen und sonstiger Maßnahmen zum Schutz des Dachaufbaus;
- inkl. Schutzvlies zum Schutz der Dachabdichtung vor Materialunverträglichkeiten mit Bautenschutzmatten;
- Ausführung in mehreren Teilabschnitten;
- Abrechnung je lfm Gerüst;
Menge: 48,000 m
DIN 276:2018-12: 392

**01.01.02.14 Konsolausleger, 30cm**
Lieferung und Montage Konsolausleger für vorstehende Gerüstkonstruktionen gem. Hinweistext und nachfolgender Beschreibung.

- Konsolausleger zur Gebrauchsüberlassung;
- Demontage und Abfuhr nach Absprache mit örtl. BÜ;
-inkl. aller notwendigen Beläge, Aussteifungen, Seitenabschlüsse, Zugänge, Sicherungen, Verstärkungen der Anker, etc.;
- Auslegertiefe: 30cm
Menge: 760,000 m
DIN 276:2018-12: 392

**01.01.02.15 Konsolausleger, 30cm, vorhalten**
Vorhaltezeitraum vorstehend beschriebener Konsolausleger gem. Hinweistext und nachfolgender Beschreibung.

- Abrechnung pro m je Woche;
- Auslegertiefe: 30cm;
- Vorhaltezeitraum: ca. 30 Wochen
Menge: 22800,000 m Wo
DIN 276:2018-12: 392

**01.01.02.16 Seitenschutz, innen**
*** Bezugsbeschreibung
Lieferung und Montage innerer Seitenschutz zur Gebrauchsüberlassung gem. Hinweistext und nachfolgender Beschreibung.

- innerer Seitenschutz für vorstehende Gerüstkonstruktionen (an Fassadengerüst, Konsolen, etc.);
- bestehend aus Geländerholm, Zwischenholm, Bordbrett, etc.;
- Abfuhr und Demontage nach Abstimmung mit örtl. BÜ
Menge: 760,000 m
DIN 276:2018-12: 392

**01.01.02.17 Seitenschutz, oberste Gerüstlage**
*** wie Position 01.01.02.16
- umlaufender beidseitiger Seitenschutz der obersten Gerüstlage für vorstehende Gerüstkonstruktion;
Menge: 200,000 m
DIN 276:2018-12: 392

**01.01.02.18 Seitenschutz, innen, vorhalten**
*** Bezugsbeschreibung
Vorhaltezeitraum vorstehend beschriebener innerer Seitenschutz gem. Hinweistext und nachfolgender Beschreibung.

-Abrechnung: pro m je Woche;
- Vorhaltezeitraum: ca. 30 Wochen
Menge: 22800,000 m Wo
DIN 276:2018-12: 392

**01.01.02.19 Seitenschutz, oberste Gerüstlage, vorhalten**
*** wie Position 01.01.02.18
- Vorhaltung Seitenschutz oberste Gerüstlage;
- Vorhaltezeitraum: ca. 52 Wochen
Menge: 10400,000 m Wo
DIN 276:2018-12: 392

**01.01.02.20 innenseitige Ergänzung des Fassadengerüst, LK4, H bis ca. 4,30m; Südfassade Dachversprung 1.OG Rohbau und Fassadenarbeiten**
Liefern, montieren, demontieren und abfahren von Arbeits- und Schutzgerüsten gem. Hinweistext und nachfolgender Beschreibung.

- Gerüstergänzung aus Modul- und Rahmengerüstteilen als flächenorientiertes Fassadengerüst;
- Fassadengerüst als verankerte Konstruktion; zusätzliche Befestigung an nebenstehendem Fassadengerüst; ein Auflagerpunkt auf Dachvorsprung
- inkl. aller erforderlicher Zusatzkonstruktionen zur Gewährleistung der Standsicherheit, wie Absteifungen, Ballastierungen, Schotten als zusätzliche Gerüstbauelemente, usw.;
- für bauseitige Montagearbeiten (Rohbauarbeiten, Fassadenarbeiten, Absturzsicherung für Dacharbeiten, etc.);
- Konstruktion sollte für Netze, Wetterschutzhauben o.ä. ausgelegt sein;
- die Gerüstanlage ist mit einem Leitergang je angefangene 50m auszustatten;

- Montageort: Südfassade, auf dem Dach des 1.OG; Dachversprung, Breite Roh ca.1,0m; Länge Roh ca. 32m;
- Abstand zwischen Rohbau und Gerüstbelag: ca. 60cm;
erforderliche Schutzeinrichtung gem. nachfolgender Position;
- Höhenklasse: H2;
- Lastklasse: 4;
- Höhe einzurüstende Fläche:
_ bis ca. 4,30m ü. OK Dachdecke Roh (Dachdecke über 1.OG)
_ OK Standfläche bis +8,50m ü. OK Gelände Bauphase
- Tiefe einzurüstende Fläche:
  _ bis ca. 1,05m
- Länge einzurüstende Fläche:_32m
- Schutz der Standfläche gemäß nachfolgender Position
- die Montage erfolgt abschnittsweise gem. Baufortschritt;
- inkl. Seitenschutz außenseitig;
- inkl. aller erforderl. Standsicherheitsnachweise;
Menge: 140,000 m3
DIN 276:2018-12: 392

**01.01.02.21 Fassadengerüst vorhalten**
Vorhaltezeitraum des vorstehend beschriebenen Fassadengerüstes gem. Hinweistext und nachfolgender Beschreibung.

Abrechnung: pro qm je Woche als Mehrpreis;
- Vorhaltezeitraum: ca. 52 Wochen
Menge: 7280,000 m3Wo
DIN 276:2018-12: 392

**01.01.02.22 Zulage - Standfläche auf Dachaufbau**
Zulage für das Errichten des längenorientierten Fassadengerüstes auf Flachdach gem. Hinweistext und nachfolgender Beschreibung.

- Standfläche bis ca. 8,50m ü. OK Gelände Bauphase,
- Untergrund: Stb.-Flachdach mit Dachabdichtung
- Dachneigung: keine;
- inkl. geeigneter Lastverteilungsplatten, lose verlegt, Schutzmaßnahmen und sonstiger Maßnahmen zum Schutz des Dachaufbaus;
- inkl. Schutzvlies zum Schutz der Dachabdichtung vor Materialunverträglichkeiten mit Bautenschutzmatten;
- Ausführung in mehreren Teilabschnitten;
- Abrechnung je lfm Gerüst;
Menge: 32,000 m
DIN 276:2018-12: 392

**01.01.02.23 Konsolausleger, 40cm**
Lieferung und Montage Konsolausleger für vorstehende Gerüstkonstruktionen gem. Hinweistext und nachfolgender Beschreibung.

- Konsolausleger zur Gebrauchsüberlassung;
- Demontage und Abfuhr nach Absprache mit örtl. BÜ;
-inkl. aller notwendigen Beläge, Aussteifungen, Seitenabschlüsse, Zugänge, Sicherungen, Verstärkungen der Anker, etc.;
- Auslegertiefe: 40cm
Menge: 32,000 m
DIN 276:2018-12: 392

**01.01.02.24 Konsolausleger, 40cm, vorhalten**
Vorhaltezeitraum vorstehend beschriebener Konsolausleger gem. Hinweistext und nachfolgender Beschreibung.

- Abrechnung: pro m je Woche als Mehrpreis;
- Auslegertiefe: 40cm;
- Vorhaltezeitraum: ca. 30 Wochen
Menge: 960,000 m Wo
DIN 276:2018-12: 392

**01.01.02.25 Seitenschutz, innen**
*** Bezugsbeschreibung
Lieferung und Montage innerer Seitenschutz zur Gebrauchsüberlassung gem. Hinweistext und nachfolgender Beschreibung.

- innerer Seitenschutz für vorstehende Gerüstkonstruktionen (an Fassadengerüst, Konsolen, etc.);
- bestehend aus Geländerholm, Zwischenholm, Bordbrett, etc.;
- Abfuhr und Demontage nach Abstimmung mit örtl. BÜ
Menge: 32,000 m
DIN 276:2018-12: 392

**01.01.02.26 Seitenschutz, oberste Gerüstlage**
*** wie Position 01.01.02.25
- umlaufender beidseitiger Seitenschutz der obersten Gerüstlage für vorstehende Gerüstkonstruktion;
Menge: 32,000 m
DIN 276:2018-12: 392

**01.01.02.27 Seitenschutz, innen, vorhalten**
*** Bezugsbeschreibung
Vorhaltezeitraum vorstehend beschriebener innerer Seitenschutz gem. Hinweistext und nachfolgender Beschreibung.

- Abrechnung: pro m je Woche als Mehrpreis;
- Vorhaltezeitraum: ca. 30 Wochen
Menge: 960,000 m Wo
DIN 276:2018-12: 392

**01.01.02.28 Seitenschutz, oberste Gerüstlage, vorhalten**
*** wie Position 01.01.02.27
- Vorhaltung Seitenschutz oberste Gerüstlage;
- Vorhaltezeitraum: ca. 52 Wochen
Menge: 1664,000 m Wo
DIN 276:2018-12: 392

**01.01.02.29 Fassadengerüst, LK3, W06, H bis ca. 14,10m; Nord-, Ost-, Westfassade Rohbau**
Liefern, montieren, demontieren und abfahren von Arbeits- und Schutzgerüsten gem. Hinweistext und nachfolgender Beschreibung.

- Standgerüst als längenorientiertes Fassadengerüst;
- Fassadengerüst als verankerte Konstruktion;
- inkl. aller erforderlicher Zusatzkonstruktionen zur Gewährleistung der Standsicherheit, wie Absteifungen, Ballastierungen, Schotten als zusätzliche Gerüstbauelemente, usw.;
- für bauseitige Montagearbeiten (Rohbauarbeiten, Absturzsicherung für Dacharbeiten, etc.);
- Konstruktion sollte für Netze, Wetterschutzhauben o.ä. ausgelegt sein;
- die Gerüstanlage ist mit einem Leitergang je angefangene 50m auszustatten;
- nach Herstellung des Rohbaus wird das Gerüst für Fassadenarbeiten abgebaut. Etwa 2 Wochen später wird in diesen Bereichen ein neues Gerüst errichtet.

- Montageort:
_Fassade Nord Bauteil 2
_Fassade Ost, Bauteil 1 EG-1.OG
_Fassade West, ca. Achse 1-3

- Abstand zwischen Rohbau und Gerüstbelag: max. 30cm;
- Breitenklasse: W06 (mind. 60cm im Li.);
- Höhenklasse: H2;
- Lastklasse: 3;
- Gebäudehöhen:
_bis ca. 7,10m ü. OK Gelände Bauphase (Traufhöhe 1.OG, Bauteil 2 Nord+Ost);
_bis ca. 8,90m ü. OK Gelände Bauphase (Traufhöhe 1.OG, Bauteil 1);
_bis ca. 10,15m ü. OK Gelände Bauphase (Traufhöhe 2.OG, Bauteil 2);
_bis ca. 12,35m ü. OK Gelände Bauphase (Traufhöhe 2.OG, Bauteil 1);
_ bis ca. 14,10m ü. OK Gelände Bauphase (Firsthöhe 2.OG, Bauteil 1);

- inkl. Herrichten des Untergrundes, unbefestigt bei punktuellen Unebenheiten bis ca. 30 cm Höhenunterschied zwischen den einzelnen Stützpunkten.
- inkl. Seitenschutz außenseitig;
- inkl. aller erforderl. Standsicherheitsnachweise;
- die Montage erfolgt abschnittsweise gem. Baufortschritt
Menge: 835,000 m2
DIN 276:2018-12: 392

**01.01.02.30 Fassadengerüst vorhalten**
Vorhaltezeitraum des vorstehend beschriebenen Fassadengerüstes gem. Hinweistext und nachfolgender Beschreibung.

- Abrechnung: pro qm je Woche;
- Vorhaltezeitraum: ca. 22 Wochen
Menge: 18370,000 m2 W
DIN 276:2018-12: 392

**01.01.02.31 Seitenschutz, innen**
Lieferung und Montage innerer Seitenschutz zur Gebrauchsüberlassung gem. Hinweistext und nachfolgender Beschreibung.

- innerer Seitenschutz für vorstehende Gerüstkonstruktionen (an Fassadengerüst, Konsolen, etc.);
- bestehend aus Geländerholm, Zwischenholm, Bordbrett, etc.;
- Abfuhr und Demontage nach Abstimmung mit örtl. BÜ
Menge: 320,000 m
DIN 276:2018-12: 392

**01.01.02.32 Seitenschutz, oberste Gerüstlage**
*** wie Position 01.01.02.16
- umlaufender beidseitiger Seitenschutz der obersten Gerüstlage für vorstehende Gerüstkonstruktion;
Menge: 80,000 m
DIN 276:2018-12: 392

**01.01.02.33 Seitenschutz, innen, vorhalten**
Vorhaltezeitraum vorstehend beschriebener innerer Seitenschutz gem. Hinweistext und nachfolgender Beschreibung.

- Abrechnung: pro m je Woche als Mehrpreis;
- Vorhaltezeitraum: ca.22 Wochen
Menge: 7040,000 m Wo
DIN 276:2018-12: 392

**01.01.02.34 Seitenschutz, oberste Gerüstlage, vorhalten**
*** wie Position 01.01.02.18
- Vorhaltung Seitenschutz oberste Gerüstlage;
- Vorhaltezeitraum: ca. 22 Wochen
Menge: 1760,000 m Wo
DIN 276:2018-12: 392

**01.01.02.35 Fassadengerüst, LK4, W09, H bis ca. 14,10m; Nord-, Ost-, Westfassade Fassadenarbeiten**
Liefern, montieren, demontieren und abfahren von Arbeits- und Schutzgerüsten gem. Hinweistext und nachfolgender Beschreibung.

- Standgerüst als längenorientiertes Fassadengerüst;
- Fassadengerüst als verankerte Konstruktion;
- inkl. aller erforderlicher Zusatzkonstruktionen zur Gewährleistung der Standsicherheit, wie Absteifungen, Ballastierungen, Schotten als zusätzliche Gerüstbauelemente, usw.;
- für bauseitige Montagearbeiten (Fassadenarbeiten, Absturzsicherung für Dacharbeiten, etc.);
- Konstruktion sollte für Netze, Wetterschutzhauben o.ä. ausgelegt sein;
- die Gerüstanlage ist mit einem Leitergang je angefangene 50m auszustatten;
- die Montage erfolgt nach Herstellung der Betonfertigteil-Fassadenarbeiten in einem Zuge

- Montageort:
_Fassade Nord Bauteil 2
_Fassade Ost, Bauteil 1 EG-1.OG
_Fassade West, ca. Achse 1-3

- Abstand zwischen Rohbau und Gerüstbelag: ca. 60cm;
erforderliche Schutzeinrichtung gem. nachfolgender Position
- Breitenklasse: W09 (mind. 90cm im Li.);
- Höhenklasse: H2;
- Lastklasse: 4;
- Gebäudehöhen:
_bis ca. 6,60m ü. OK Gelände Bauphase (Traufhöhe 1.OG, Bauteil 2 Süd);
_bis ca. 7,10m ü. OK Gelände Bauphase (Traufhöhe 1.OG, Bauteil 2 Nord+Ost);
_bis ca. 8,90m ü. OK Gelände Bauphase (Traufhöhe 1.OG, Bauteil 1);
_bis ca. 10,15m ü. OK Gelände Bauphase (Traufhöhe 2.OG, Bauteil 2);
_bis ca. 12,35m ü. OK Gelände Bauphase (Traufhöhe 2.OG, Bauteil 1);
_ bis ca. 14,10m ü. OK Gelände Bauphase (Firsthöhe 2.OG, Bauteil 1);

- inkl. Herrichten des Untergrundes, unbefestigt bei punktuellen Unebenheiten bis ca. 30 cm Höhenunterschied zwischen den einzelnen Stützpunkten.
- inkl. Seitenschutz außenseitig
Menge: 835,000 m2
DIN 276:2018-12: 392

**01.01.02.36 Fassadengerüst vorhalten**
Vorhaltezeitraum des vorstehend beschriebenen Fassadengerüstes gem. Hinweistext und nachfolgender Beschreibung.

- Abrechnung: pro qm je Woche;
- Vorhaltezeitraum: ca. 28 Wochen
Menge: 23380,000 m2 W
DIN 276:2018-12: 392

**01.01.02.37 Seitenschutz, innen**
Lieferung und Montage innerer Seitenschutz zur Gebrauchsüberlassung gem. Hinweistext und nachfolgender Beschreibung.

- innerer Seitenschutz für vorstehende Gerüstkonstruktionen (an Fassadengerüst, Konsolen, etc.);
- bestehend aus Geländerholm, Zwischenholm, Bordbrett, etc.;
- Abfuhr und Demontage nach Abstimmung mit örtl. BÜ
Menge: 320,000 m
DIN 276:2018-12: 392

**01.01.02.38 Seitenschutz, oberste Gerüstlage**
*** wie Position 01.01.02.16
- umlaufender beidseitiger Seitenschutz der obersten Gerüstlage für vorstehende Gerüstkonstruktion;
Menge: 80,000 m
DIN 276:2018-12: 392

**01.01.02.39 Seitenschutz, innen, vorhalten**
Vorhaltezeitraum vorstehend beschriebener innerer Seitenschutz gem. Hinweistext und nachfolgender Beschreibung.

- Abrechnung: pro m je Woche als Mehrpreis;
- Vorhaltezeitraum: ca. 28 Wochen
Menge: 8960,000 m Wo
DIN 276:2018-12: 392

**01.01.02.40 Seitenschutz, oberste Gerüstlage, vorhalten**
*** wie Position 01.01.02.18
- Vorhaltung Seitenschutz oberste Gerüstlage;
- Vorhaltezeitraum: ca. 28 Wochen
Menge: 2240,000 m Wo
DIN 276:2018-12: 392

**01.01.02.41 Fassadengerüst Windfang, LK3, W06, H bis ca. 4,2m**
Liefern, montieren, demontieren und abfahren von Arbeits- und Schutzgerüsten gem. Hinweistext und nachfolgender Beschreibung.

- Standgerüst als längenorientiertes Fassadengerüst;
- Fassadengerüst als verankerte Konstruktion
- inkl. aller erforderlicher Zusatzkonstruktionen zur Gewährleistung der Standsicherheit, wie Absteifungen, Ballastierungen, Schotten als zusätzliche Gerüstbauelemente, usw.;
- für bauseitige Montagearbeiten (Rohbauarbeiten, Fassadenarbeiten, Absturzsicherung für Dacharbeiten, etc.);
- Konstruktion sollte für Netze, Wetterschutzhauben o.ä. ausgelegt sein;
- Montageort: Nordfassade;
- die Montage erfolgt abschnittsweise gem. Baufortschritt;
- Breitenklasse: W06 (mind. 60cm im Li.);
- Höhenklasse: H2;
- Lastklasse: 3;
- Höhe einzurüstende Fläche:
_ bis ca. 4,20m ü. OK Gelände Bauühase
- inkl. Herrichten des Untergrundes, unbefestigt bei punktuellen Unebenheiten bis ca. 30 cm Höhenunterschied zwischen den einzelnen Stützpunkten.
- inkl. Seitenschutz außenseitig;
- inkl. aller erforderl. Standsicherheitsnachweise;
- Auf- und Abbau: in je bis zu ca. 2 Abschnitten
Menge: 30,000 m2
DIN 276:2018-12: 392

**01.01.02.42 Fassadengerüst Windfang vorhalten**
Vorhaltezeitraum des vorstehend beschriebenen Fassadengerüstes gem. Hinweistext und nachfolgender Beschreibung.

- Abrechnung: pro qm je Woche als Mehrpreis;
- Vorhaltezeitraum: ca. 6 Wochen
Menge: 180,000 m2 W
DIN 276:2018-12: 392

**01.01.02.43 Gerüstüberbrückung, b=2,50m**
*** Bezugsbeschreibung
Zulage für Gerüstüberbrückung an vorstehenden Gerüsten gem. Hinweistext und nachfolgender Beschreibung.

- Gerüstüberbrückung mit Gitterträgern der vorstehend beschriebenen Gerüstpositionen im Bereich von:
_ Zugängen, Dachversprüngen, Überbauungen, Bauteilversätzen, etc.;
_ zwischen Gerüsten;
_ nach Abstimmung mit der örtl. BÜ;
- Lastklasse: Anforderung gem. vorstehend beschriebener Gerüstkonstruktionen;
- Spannweite: bis ca. 2,50m;
- inkl. Kopplungsmöglichkeiten der Einzelbauteile;
- inkl. aller notwendigen Montagemittel, Aussteifungen, etc.;
- Auf- und Abbau: in je bis zu ca. 4 Abschnitten
Menge: 12,500 m
DIN 276:2018-12: 392

**01.01.02.44 Gerüstüberbrückung, b=5,00m**
*** wie Position 01.01.02.43
- Spannweite: bis 5,00m;
Menge: 15,000 m
DIN 276:2018-12: 392

**01.01.02.45 Gerüstüberbrückung, b=2,50m, vorhalten**
*** Bezugsbeschreibung
Vorhaltezeitraum vorstehend beschriebener Gerüstüberbrückung gem. Hinweistext und nachfolgender Beschreibung.

- Abrechnung: pro m je Woche als Mehrpreis;
- Spannweite Gerüstüberbrückung: bis 2,50m;
- Vorhaltezeitraum: ca. 52 Wochen
Menge: 650,000 m Wo
DIN 276:2018-12: 392

**01.01.02.46 Gerüstüberbrückung, b=5,00m, vorhalten**
*** wie Position 01.01.02.45
- Spannweite Gerüstüberbrückung: bis 5,00m;
- Vorhaltezeitraum: ca. 52 Wochen
Menge: 780,000 m Wo
DIN 276:2018-12: 392

**01.01.02.47 Treppenturm, Höhe bis 14,1m, einläufig**
Lieferung und Montage von Treppenturm zur Gebrauchsüberlassung gem. Hinweistext und nachfolgender Beschreibung.

- Treppenturm als Aufstieg zum Erreichen höher gelegener Arbeitsplätze in vorstehend beschriebenem Fassadengerüst integrieren;
- Erstellung von einläufigen Podesttreppen;
- mit einem vorgesetzten Gerüstfeld in das vorstehend beschriebene Fassadengerüst integrieren bzw. verankern;
- Treppenbreite: mind. 0,60m im Li.;
- inkl. aller erforderl. Bauteile, Befestigungsmittel, Handläufe, Podeste, Innen- ud Außengeländer, etc.;
- im Zuge der Rohbauarbeiten ist der Treppenturm zu ergänzen;
_ Gebäudehöhe: bis ca. 12,35m -14,10m ü. OK Gelände Bauphase;
- Standfläche: waagerecht, tragfähiger Schotter oder verdichteter Boden SE, SW oder GW;
- Lastverteilungen und Spindeln: erforderlich;
- inkl. Herrichtung von Zugängen zu allen Gerüstebenen;
- Abfuhr und Demontage nach Abstimmung mit örtl. BÜ
Menge: 2,000 St
DIN 276:2018-12: 392

**01.01.02.48 Treppenturm, einläufig, vorhalten**
Vorhaltezeitraum vorstehend beschriebener Treppentum gem. Hinweistext und nachfolgender Beschreibung.

- Abrechnung: pro Stück je Woche;
- Vorhaltezeitraum: ca. 52 Wochen
Menge: 104,000 St W
DIN 276:2018-12: 392

**01.01.02.49 Treppenturm, Höhe bis 8,90m, einläufig**
Lieferung und Montage von Treppenturm zur Gebrauchsüberlassung gem. Hinweistext und nachfolgender Beschreibung.

- Treppenturm als Aufstieg zum Erreichen höher gelegener Arbeitsplätze in vorstehend beschriebenem Fassadengerüst integrieren;
- Erstellung von einläufigen Podesttreppen;
- mit einem vorgesetzten Gerüstfeld in das vorstehend beschriebene Fassadengerüst integrieren bzw. verankern;
- Treppenbreite: mind. 0,60m im Li.;
- inkl. aller erforderl. Bauteile, Befestigungsmittel, Handläufe, Podeste, Innen- ud Außengeländer, etc.;
- im Zuge der Rohbauarbeiten ist der Treppenturm zu ergänzen;
_ Gebäudehöhe: bis ca. 7,10-8,90m ü. OK Gelände Bauphase;
- Standfläche: waagerecht, tragfähiger Schotter oder verdichteter Boden SE, SW oder GW;
- Lastverteilungen und Spindeln: erforderlich;
- inkl. Herrichtung von Zugängen zu allen Gerüstebenen;
- Abfuhr und Demontage nach Abstimmung mit örtl. BÜ
Menge: 2,000 St
DIN 276:2018-12: 392

**01.01.02.50 Treppenturm, einläufig, vorhalten**
Vorhaltezeitraum vorstehend beschriebener Treppentum gem. Hinweistext und nachfolgender Beschreibung.

- abrehcnung: pro Stück je Woche;
- Vorhaltezeitraum: ca. 52 Wochen
Menge: 104,000 St W
DIN 276:2018-12: 392

**01.01.02.51 Treppenturm auf Flachdach, Höhe bis 4,60m, einläufig**
Lieferung und Montage von Treppenturm zur Gebrauchsüberlassung gem. Hinweistext und nachfolgender Beschreibung.

- Treppenturm als Aufstieg zum Erreichen höher gelegener Arbeitsplätze in vorstehend beschriebenem Fassadengerüst integrieren;
- Erstellung von einläufigen Podesttreppen;
- mit einem vorgesetzten Gerüstfeld in das vorstehend beschriebene Fassadengerüst integrieren bzw. verankern;
- Treppenbreite: mind. 0,60m im Li.;
- inkl. aller erforderl. Bauteile, Befestigungsmittel, Handläufe, Podeste, Innen- ud Außengeländer, etc.;
- im Zuge der Rohbauarbeiten ist der Treppenturm zu ergänzen;
_ Gebäudehöhe: bis ca. 4,40-4,60m ü. OK Dachfläche Bauphase;
- Standfläche: waagerecht, Stb-Flachdach;
- Lastverteilungen und Spindeln: erforderlich;
- inkl. Herrichtung von Zugängen zu allen Gerüstebenen;
- Abfuhr und Demontage nach Abstimmung mit örtl. BÜ
Menge: 2,000 St
DIN 276:2018-12: 392

**01.01.02.52 Treppenturm auf Flachdach, einläufig, vorhalten**
Vorhaltezeitraum vorstehend beschriebener Treppentum gem. Hinweistext und nachfolgender Beschreibung.

- Abrechnung: pro Stück je Woche;
- Vorhaltezeitraum: ca. 52 Wochen
Menge: 104,000 St W
DIN 276:2018-12: 392

**01.01.02.53 Zulage - Standfläche auf Dachaufbau**
Zulage für das Errichten des Treppenturms auf Flachdach gem. Hinweistext und nachfolgender Beschreibung.

- Standfläche bis ca. 6,50m bzw. ca. 9,70mm ü. OK Gelände Bauphase,
- Untergrund: Stb.-Flachdach mit Dachabdichtung
- Dachneigung: keine;
- inkl. geeigneter Lastverteilungsplatten, lose verlegt, Schutzmaßnahmen und sonstiger Maßnahmen zum Schutz des Dachaufbaus;
- inkl. Schutzvlies zum Schutz der Dachabdichtung vor Materialunverträglichkeiten mit Bautenschutzmatten;
- Ausführung in mehreren Teilabschnitten;
- Abrechnung je lfm Gerüst;
Menge: 10,000 m
DIN 276:2018-12: 392

**01.01.02.54 Materialaufzug, bis 500kg**
Lieferung, Aufstellung und wieder räumen von Materialaufzug gem. Hinweistext und nachfolgender Beschreibung.

- Bauaufzug für Materialtransport;
- inkl. Vorhaltung im funktionstüchtigem Zustand;
- inkl. aller erforderl. Befestigungsmittel, Anschlusskabel ab Baustromverteiler, Fassadenanker, sowie aller sonst erforderlichen Zubehör- und Ausrüstungsteile;
- inkl. Einweisung;
- der Aufzug muss den einschlägigen Bestimmungen, Vorschriften und Normen entsprechen;
- der Aufzug muss gegen unbefugte Benutzung abschließbar sein;
- inkl. 20 Stk. Schlüssel;
- Tragkraft: 500kg;m
- Förderhöhe: ca. 14m;
- Haltestellen: ca. 6 Stk., inkl. Tor;
- Plattform: ca. 2qm;
- inkl. Vorbereitung und Herstellung Untergrund zur fachgerechten Aufstellung;
- der Aufzug hat unabhängig vom Fassadengerüst zu funktionieren;
- Montageort: Fassade West
Menge: 1,000 St
DIN 276:2018-12: 392

**01.01.02.55 Materialaufzug, bis 500kg, vorhalten**
Vorhaltezeitraum des vorstehend beschriebenen Lastaufzugs gem. Hinweistext und nachfolgender Beschreibung.

- Abrechnung: pro Stk. je Woche;
- Vorhaltezeitraum: ca. 52Wochen;
Menge: 52,000 St W
DIN 276:2018-12: 392

**01.01.02.56 Aufzugausleger/ Absetzpodest erstellen, LK5**
Liefern, montieren, demontieren und abfahren von
Aufzugausleger/ Absetzpodest gem. Hinweistext und nachfolgender Beschreibung.

_Absetzpodest in Verlängerung von Materialaufzug als flächenorientiertes Standgerüst aus vorgefertigten Bauteilen erstellen
_inkl. aller erforderlicher Zusatzkonstruktionen zur Gewährleistung der Standsicherheit, wie Absteifungen, Ballastierungen, Schotten als zusätzliche Gerüstbauelemente, usw.;
_zum Befördern und Lagern von Stoffen und Bauteilen;
_inkl. Herrichten des Untergrundes, unbefestigt bei punktuellen Unebenheiten bis ca. 30 cm Höhenunterschied zwischen den einzelnen Stützpunkten.
_inkl. Seitenschutz außenseitig;
_inkl. aller erforderl. Standsicherheitsnachweise;

_ Montageort: Fassade West
_ die Montage erfolgt abschnittsweise gem. Baufortschritt;
_ das Abstezpodest wird zwischen den Fassadengerüsten direkt am Rohbau montiert
_ Lastklasse: 5
_ Podestgröße: ca. 2x2m;
_ das Absetzpodest hat unabhängig vom Fassadengerüst zu funktionieren
Menge: 1,000 St
DIN 276:2018-12: 392

**01.01.02.57 Aufzugausleger/Absetzpodest, vorhalten**
Vorhaltezeitraum des vorstehend beschriebenen Aufzugauslegers/Absetzpodestes gem. Hinweistext und nachfolgender Beschreibung.

- Abrechnung: pro Stk. je Woche;
- Vorhaltezeitraum: ca. 52 Wochen;
Menge: 52,000 St W
DIN 276:2018-12: 392

**01.01.02.58 Versetzen von Gerüstankern**
Versetzen der Gerüstankern gem. Hinweistext und nachfolgender Beschreibung.

- Arbeitseinsatz mit An- und Abfahrt (Annahme je Arbeitseinsatz mit max 1 Tag vor Ort);
- Verankerung von Gerüstankern in tragender Innenschale in Teilabschnitten umsetzen;
- Schalenabstand + Dicke Verblendmauerwerk: ca. 31,5cm;
- Schalenabstand VHF (Metallfassade): ca.34,5cm;
- Versetzen der Gerüstanker während des Aufmauerns Verblendmauerwerk zur lagegerechten Einbindung in Fugenraster (Vorgabe durch Mauergewerk) bzw. Versetzen der Gerüstanker während der Verlegung der Paneele der Metallfassade;
- die Arbeiten haben in Abstimmung mit dem Gewerk Vormauerarbeiten / Metallbauarbeiten und der örtlichen Bauüberwachung zu erfolgen.
Menge: 70,000 St
DIN 276:2018-12: 392

*Hinweis: ---GERÜSTE INNEN HAUPTGEBÄUDE---*

**01.01.02.59 Raumgerüst Aufzugschacht, LK3, W06, H bis ca. 15,5m; Hauptgebäude**
Liefern, montieren, demontieren und abfahren von Arbeits- und Schutzgerüsten gem. Hinweistext und nachfolgender Beschreibung.

- Standgerüst als flächenorientiertes Gerüst als verankerte Konstruktion;
- inkl. aller erforderlicher Zusatzkonstruktionen zur Gewährleistung der Standsicherheit, wie Absteifungen, Ballastierungen, Schotten als zusätzliche Gerüstbauelemente, usw.;
- für bauseitige Montagearbeiten (Rohbauarbeiten);
- Konstruktion sollte für Netze o.ä. ausgelegt sein;
- Montageort: Aufzugsschacht;
- Montagegrund: Rohboden Stb.
- die Montage erfolgt abschnittsweise gem. Baufortschritt;
- Breitenklasse: W06 (mind. 60cm im Li.);
- Höhenklasse: H2;
- Lastklasse: 3;
- Höhe einzurüstende Fläche:
_ bis ca. 15,50m ü. OK Fundament Aufzugsschacht
- inkl. aller erforderl. Standsicherheitsnachweise
Menge: 73,000 m3
DIN 276:2018-12: 392

**01.01.02.60 Raumgerüst Aufzugschacht vorhalten**
Vorhaltezeitraum des vorstehend beschriebenen Fassadengerüstes gem. Hinweistext und nachfolgender Beschreibung.

- Abrechnung: pro qm je Woche;
- Vorhaltezeitraum: ca. 22 Wochen
Menge: 1606,000 m3Wo
DIN 276:2018-12: 392

**01.01.02.61 Raumgerüst Sprungschacht, LK3, W06, H bis ca. 11,10m; Hauptgebäude**
Liefern, montieren, demontieren und abfahren von Arbeits- und Schutzgerüsten gem. Hinweistext und nachfolgender Beschreibung.

- Standgerüst als flächenorientiertes Gerüst als verankerte Konstruktion;
- inkl. aller erforderlicher Zusatzkonstruktionen zur Gewährleistung der Standsicherheit, wie Absteifungen, Ballastierungen, Schotten als zusätzliche Gerüstbauelemente, usw.;
- für bauseitige Montagearbeiten (Rohbauarbeiten);
- Konstruktion sollte für Netze o.ä. ausgelegt sein;
- Montageort: Sprungschacht;
- Montagegrund: Rohboden Stb.
- die Montage erfolgt abschnittsweise gem. Baufortschritt;
- Breitenklasse: W06 (mind. 60cm im Li.);
- Höhenklasse: H2;
- Lastklasse: 3;
- Höhe einzurüstende Fläche:
_ bis ca. 11,10m ü. OK Sohle EG
- inkl. aller erforderl. Standsicherheitsnachweise
Menge: 14,000 m3
DIN 276:2018-12: 392

**01.01.02.62 Raumgerüst Sprungschacht vorhalten**
Vorhaltezeitraum des vorstehend beschriebenen Fassadengerüstes gem. Hinweistext und nachfolgender Beschreibung.

- Abrechnung: pro qm je Woche;
- Vorhaltezeitraum: ca. 22 Wochen
Menge: 308,000 m3Wo
DIN 276:2018-12: 392

**01.01.02.63 Raumgerüst TRH 1 Verwaltungstreppenhaus, LK4**
Liefern, Auf-, Abbauen sowie Abfahren von Raumgerüstkonstruktion gem. Hinweisposition und nachfolgender Beschreibung:

_Innenbereich TRH 2 (Verwaltung) UG bis 2.OG
BxLxH ca. 5,0 x 6,0 x 13,9 m
_Arbeits- und Schutzgerüst für Montagearbeiten (Rohbauarbeiten, Montagearbeiten, Innenausbau):
- Innewandflächen (Lagen): umlaufend;
- Arbeitsplattform ca. 30,0 qm
_Ausführungsart: Annahme Modulsystem mit Plattform, umseitige Lagen, und notwendigen Leiteraufgängen

_Lastklasse: 4
_Oberste Arbeitshöhe ca.11,10m
- Montagegrund: waagerecht, Rohfußboden;
- inkl. Mehraufwand für Standflächen in unterschiedl. Höhen auf Treppenstufen und -Podesten;
- Seitenschutz: umlaufend;
- Arbeitsebenen: ca. 2;
Menge: 420,000 m3
DIN 276:2018-12: 392

**01.01.02.64 Raumgerüst TRH 1 vorhalten**
Vorhaltezeitraum des vorstehend beschriebenen Fassadengerüstes gem. Hinweistext und nachfolgender Beschreibung.

- Abrechnung pro cbm je Woche ;
- Vorhaltezeitraum: ca. 52 Wochen
Menge: 21840,000 m3Wo
DIN 276:2018-12: 392

**01.01.02.65 Raumgerüst TRH 2 Bewohnertreppenhaus, LK4**
Liefern, Auf-, Abbauen sowie Abfahren von Raumgerüstkonstruktion gem. Hinweisposition und nachfolgender Beschreibung:

_Innenbereich TRH 2 (Bewohnertreppenhaus) EG bis 2.OG
BxLxH ca. 3,5 x 6,4 x 11,1 m
_Arbeits- und Schutzgerüst für Montagearbeiten (Rohbauarbeiten, Montagearbeiten, Innenausbau):
- Innewandflächen (Lagen): umlaufend;
- Arbeitsplattform ca. 22,50 qm
_Ausführungsart: Annahme Modulsystem mit Plattform, umseitige Lagen, und notwendigen Leiteraufgängen

_Lastklasse: 4
_Oberste Arbeitshöhe ca.11,10m
- Montagegrund: waagerecht, Rohfußboden;
- inkl. Mehraufwand für Standflächen in unterschiedl. Höhen auf Treppenstufen und -Podesten;
- Seitenschutz: umlaufend;
- Arbeitsebenen: ca. 2
Menge: 250,000 m3
DIN 276:2018-12: 392

**01.01.02.66 Raumgerüst TRH 2 vorhalten**
Vorhaltezeitraum des vorstehend beschriebenen Fassadengerüstes gem. Hinweistext und nachfolgender Beschreibung.

- Abrechnung: pro cbm je Woche;
- Vorhaltezeitraum: ca. 52 Wochen
Menge: 13000,000 m3Wo
DIN 276:2018-12: 392

**01.01.02.67 Bautenschutzmatten**
Begehbare Schutzabdeckung der Bodenfläche, aus Beton,
auch als Schutzunterlage für lagernde Bauteile
Abdeckung aus Bautenschutzmatten, Dicke 6 mm, zusätzliche Abdeckung aus Bohlen, Dicke über 9 bis 14 mm, vorhalten,
Vorhaltedauer 4 Wochen.
Menge: 100,000 m2
DIN 276:2018-12: 392

**01.01.02.68 Rollgerüst H ca. 5,20m**
Liefern, montieren, überlassen, demontieren und abfahren von
Rollgerüst gem. Hinweisposition u. nachfolgernder
Beschreibung.

_Fahrgerüst nach DIN 4420-3 als Arbeitsgerüst mit einer
Arbeitslage, Seitenschutz und Zugang
_Standfläche eben
_Lastklasse 3
Arbeitsfläche ca. 1,20 x 2,20
_Arbeisthöhe bis ca. 5,20 m
_Einsatzort EG Fahrzeughalle innen
Menge: 2,000 St
DIN 276:2018-12: 392

**01.01.02.69 Rollgerüst, vorhalten**
Einsatzzeit der Vorposition, zur Nutzung durch Fremdgewerke,
je angefangene Woche
Menge: 10,000 St W
DIN 276:2018-12: 392

*Hinweis: ---ALLGEMEIN---*

**01.01.02.70 Schutzdach**
Lieferung und Montage Schutzdach an vorstehend beschriebenem Fassadengerüst zur Gebrauchsüberlassung gem. Hinweistext und nachfolgender Beschreibung.

- Schutzdach im Bereich der Zugänge;
- mit doppelt fugenabgedeckten Bohlenbelag zum Schutz der unterhalb arbeitenden Gewerke;
- UVV fachgerecht montieren;
- Ausladung: mind. 0,6m vor VK Gerüst;
- Aufkantung: mind. 0,6m
Menge: 30,000 m
DIN 276:2018-12: 392

**01.01.02.71 Schutzdach, vorhalten**
Vorhaltezeitraum vorstehend beschriebenes Schutzdach gem. Hinweistext und nachfolgender Beschreibung.

- Abrechnung: pro Stück je Woche;
- Vorhaltezeitraum: ca.52 Wochen;
Menge: 1560,000 St W
DIN 276:2018-12: 392

**01.01.02.72 Zulage - abschnittsweiser Rückbau bzw. Umbau Fassadengerüst**
Abschnittsweiser Rückbau bzw. Umbau des Fassadengerüstes gem. Hinweistext und nachfolgender Beschreibung.

- Rück- bzw. Umbau im Zuge der Fassadenmontagearbeiten;
- ein eventuell erhöhter Mehraufwand ist in den EP einzurechnen;
- Position kommt nur zum Tragen, wenn die Anzahl der Rück- bzw. Umbauten aus den entsprechenden Grundpositionen überschritten wird;
Menge: 100,000 m2
DIN 276:2018-12: 392

*Hinweis: ---STUNDENLOHNARBEITEN---*

*Hinweis: Hinweistext Stundenlohnarbeiten*
Stundenlohnarbeiten

_ Im Folgenden wird die Vergütung von Leistungen geregelt, die nicht im LV aufgeführt sind. Es handelt sicht hierbei um:
- unvorhersehbare Leistungen;
- gar nicht bzw. nur mit unverhältnismäßig hohem Aufwand zu kalkulierende Leistungen;
- Leistungen, für deren Erbringen zum Zeitpunkt der Ausschreibung ein anderes Gewerk vorgesehen war;
- Leistungen, die der Auftraggeber zum Zeitpunkt der Ausschreibung selbst erbringen wollte;

_ Die Vergütung dieser Leistungen erfolgt auf Stundenbasis.

_ In die angebotenen Stundensätze einzurechnen sind alle Nebenkosten, sowie:
- alle Kosten Übernachtungen, Verpflegung, An- und Abreise;
- alle Kosten für die Stellung von Werkzeugen, Spezialwerkzeugen, etc.;
- alle Kosten für Hilfsmittel wie Leitern, Gerüste, etc.;
- alle Kosten, die aus den Anforderungen der Arbeitssicherheit entstehen;

_ Grundsätzlich werden die im folgenden angebotenen Leistungen auf Stundenbasis nur dann vergütet, wenn die Arbeiten vom Auftraggeber oder von ihm bevollmächtigten Vertreter explizit und gesondert in Auftrag gegeben wurden und Stundennachweise darüber vorgelegt werden, die vom Auftraggeber oder von ihm bevollmächtigten Vertreter gegengezeichnet wurden.
_ Die eventuelle Notwendigkeit von Leistungen auf Stundenbasis sind dem Auftraggeber oder dem von ihm bevollmächtigten Vertreter rechtzeitig mitzuteilen, der Umfang der Leistungen auf Stundenbasis ist dabei im Vorfeld anzuzeigen.
_ Die Stundennachweise sind innerhalb von 12 Werktagen nach Ausführungsende der Leistungen zur Gegenzeichnung unaufgefordert vorzulegen und zu erläutern.

Angenommene Stundensätze nach vorgenannten Regelungen:

**01.01.02.73 Stundenlohnarbeiten - Facharbeiter**
Stundenlohnarbeiten für besondere Leistungen, die nur auf ausdrückliche Anweisung der örtlichen Bauüberwachung und gegen Nachweis zur Ausführung kommen. Es sind Verrechnungssätze anzubieten, in denen unaufgegeliederte Lohnkosten, anteilig Gemeinkosten, einschl. Wagnis und Gewinn, sowie Lohnnebenkosten (Fahrtkosten und Wegegelder, etc.) enthalten sind.
Zuschläge für Mehr-, Nacht-, Sonn- und Feiertagsarbeit sind nicht mit einzubeziehen.

Qualifikation: Facharbeiter
Menge: 20,000 h
DIN 276:2018-12: 392

**01.01.02.74 An/Abfahrt Umrüsteinsatz**
An/Abfahrt für besondere Leistungen, die nur auf ausdrückliche Anweisung der Bauleitung und gegen Nachweis zur Ausführung kommen.
Menge: 2,000 St
DIN 276:2018-12: 392
